# Válvula de retención

- Propiedad del archivo: CYPE Ingenieros S.A.
- Formato: FIEBDC-3/2016
- Programa: Generador de precios de la construcción. CYPE Ingenieros, S.A.
- Fecha: 01/04/2025
- Ámbito geográfico: Paraguay
- Divisa: PYG
- Costes indirectos: 3 %
- Gastos generales: 13 %
- Beneficio industrial: 6 %
- IVA: 10 %

## I Instalaciones

### IC Calefacción, refrigeración, climatización y agua caliente sanitaria

#### ICD Combustible líquido

**ICD135** Ud Válvula de retención.
Válvula de retención de latón para roscar de 3/4". Totalmente montada, conexionada y probada.
Incluye: Replanteo. Conexión de la válvula de retención.
Criterio de medición de proyecto: Número de unidades previstas, según documentación gráfica de Proyecto.
Criterio de medición de obra: Se medirá el número de unidades realmente ejecutadas según especificaciones de Proyecto.

| Código | Ud | Descripción | Rendimiento | Precio | Importe |
|---|---|---|---|---|---|
| mt38dep800c | Ud | Válvula de retención de latón para roscar de 3/4". (material) | 1 | 125590 | 125590.000 |
| mo004 | h | Oficial calefactor. (mano de obra) | 0.126 | 73602.09 | 9273.863 |
| mo103 | h | Medio oficial calefactor. (mano de obra) | 0.126 | 45830.76 | 5774.676 |
| % | % | Herramientas | 2 % | 140638.539 | 2812.771 |
|  |  | Costes directos |  |  | 143451.310 |

## Recursos

**mt38dep800c** Ud Válvula de retención de latón para roscar de 3/4"
Datos técnicos: Coste energético 737.979 MJ; Emisión de CO2 49.621 kg
Residuos:
- embalaje: re150101 Envases de papel y cartón. (componente de residuo); rendimiento 0.072 kg; Código LER 15 01 01; Masa del elemento 1 kg; Volumen 0.001333 m3
