# Grupo de presión de gas oil

- Propiedad del archivo: CYPE Ingenieros S.A.
- Formato: FIEBDC-3/2016
- Programa: Generador de precios de la construcción. CYPE Ingenieros, S.A.
- Fecha: 10/04/2024
- Ámbito geográfico: Paraguay
- Divisa: PYG
- Costes indirectos: 3 %
- Gastos generales: 13 %
- Beneficio industrial: 6 %
- IVA: 10 %

## I Instalaciones

### IC Calefacción, refrigeración, climatización y agua caliente sanitaria

#### ICD Combustible líquido

**ICD160** Ud Grupo de presión de gas oil.
Grupo de presión de gas oil, formado por: dos bombas, con una potencia de 2x245 W, caudal máximo de 200 l/h, motor con protección IP55, para alimentación trifásica a 230/400 V; filtro; vacuómetro; válvulas de corte; válvulas de retención; manómetro; presostato de doble función; válvula de seguridad; depósito de membrana, de chapa de acero; detector de derrames con sonda; tablero eléctrico de control y soporte metálico. Totalmente montado, conexionado y puesto en marcha por la empresa instaladora para la comprobación de su correcto funcionamiento. Sin incluir la instalación eléctrica.
Incluye: Replanteo. Colocación y fijación del grupo de presión. Conexionado. Puesta en marcha.
Criterio de medición de proyecto: Número de unidades previstas, según documentación gráfica de Proyecto.
Criterio de medición de obra: Se medirá el número de unidades realmente ejecutadas según especificaciones de Proyecto.

| Código | Ud | Descripción | Rendimiento | Precio | Importe |
|---|---|---|---|---|---|
| mt38dep900B | Ud | Grupo de presión de gas oil, formado por: dos bombas, con una potencia de 2x245 W, caudal máximo de 200 l/h, motor con protección IP55, para alimentación trifásica a 230/400 V; filtro; vacuómetro; válvulas de corte; válvulas de retención; manómetro; presostato de doble función; válvula de seguridad; depósito de membrana, de chapa de acero; detector de derrames con sonda; tablero eléctrico de control y soporte metálico. (material) | 1 | 32838419 | 32838419.000 |
| mo004 | h | Oficial calefactor. (mano de obra) | 3.138 | 68578.53 | 215199.427 |
| mo103 | h | Medio oficial calefactor. (mano de obra) | 3.138 | 42707.99 | 134017.673 |
| % | % | Herramientas | 2 % | 33187636.100 | 663752.722 |
|  |  | Costes directos |  |  | 33851388.822 |

## Recursos

**mt38dep900B** Ud Grupo de presión de gas oil
Datos técnicos: Coste energético 1378.364 MJ; Emisión de CO2 94.671 kg
Residuos:
- embalaje: re150101 Envases de papel y cartón. (componente de residuo); rendimiento 1.643 kg; Código LER 15 01 01; Masa del elemento 1 kg; Volumen 0.001333 m3
