# Radiador para calefacción a baja temperatura

- Propiedad del archivo: CYPE Ingenieros S.A.
- Formato: FIEBDC-3/2016
- Programa: Generador de precios de la construcción. CYPE Ingenieros, S.A.
- Fecha: 09/04/2024
- Ámbito geográfico: Paraguay
- Divisa: PYG
- Costes indirectos: 3 %
- Gastos generales: 13 %
- Beneficio industrial: 6 %
- IVA: 10 %

## I Instalaciones

### IC Calefacción, refrigeración, climatización y agua caliente sanitaria

#### ICE Emisores por agua para calefacción y refrigeración

**ICE042** Ud Radiador para calefacción a baja temperatura.
Radiador para calefacción a baja temperatura, con intercambiador de calor de tubo de cobre y aletas de aluminio, carcasa independiente del intercambiador, ventiladores con motor Brushless, de velocidad variable, para impulsión de aire y panel de control con 4 modos de funcionamiento, potencia calorífica 1517 W para salto térmico de 30°C, potencia calorífica 1995,3 W para salto térmico de 40°C, potencia calorífica 2637,2 W para salto térmico de 50°C, presión sonora 33,2 dBA, dimensiones 635x1094x119 mm, peso 14,2 kg, color blanco RAL 9010. Incluso llave de paso termostática, soportes y todos aquellos accesorios necesarios para su correcto funcionamiento. Totalmente montado, conexionado y probado.
Incluye: Replanteo mediante plantilla. Fijación en paramento mediante elementos de anclaje. Situación y fijación de las unidades. Montaje de accesorios. Conexionado con la red de conducción de agua.
Criterio de medición de proyecto: Número de unidades previstas, según documentación gráfica de Proyecto.
Criterio de medición de obra: Se medirá el número de unidades realmente ejecutadas según especificaciones de Proyecto.

| Código | Ud | Descripción | Rendimiento | Precio | Importe |
|---|---|---|---|---|---|
| mt38fer055d | Ud | Radiador para calefacción a baja temperatura, con intercambiador de calor de tubo de cobre y aletas de aluminio, carcasa independiente del intercambiador, ventiladores con motor Brushless, de velocidad variable, para impulsión de aire y panel de control con 4 modos de funcionamiento, potencia calorífica 1517 W para salto térmico de 30°C, potencia calorífica 1995,3 W para salto térmico de 40°C, potencia calorífica 2637,2 W para salto térmico de 50°C, presión sonora 33,2 dBA, dimensiones 635x1094x119 mm, peso 14,2 kg, color blanco RAL 9010. (material) | 1 | 6925298 | 6925298.000 |
| mt38fer058 | Ud | Soporte de acero para radiador, para colocación mural con tornillos. (material) | 2 | 16470 | 32940.000 |
| mt38fer087 | Ud | Kit para conexión de radiador a la tubería de distribución, compuesto por llave de paso termostática y demás accesorios necesarios. (material) | 1 | 269703 | 269703.000 |
| mo004 | h | Oficial calefactor. (mano de obra) | 0.374 | 68578.53 | 25648.370 |
| mo103 | h | Medio oficial calefactor. (mano de obra) | 0.374 | 42707.99 | 15972.788 |
| % | % | Herramientas | 2 % | 7269562.158 | 145391.243 |
|  |  | Costes directos |  |  | 7414953.401 |

## Recursos

**mt38fer055d** Ud Radiador para calefacción a baja temperatura
Datos técnicos: Coste energético 1589.736 MJ; Emisión de CO2 117.081 kg
Residuos:
- embalaje: re150101 Envases de papel y cartón. (componente de residuo); rendimiento 0.086 kg; Código LER 15 01 01; Masa del elemento 1 kg; Volumen 0.001333 m3
