# Grupo de impulsión para colector

- Propiedad del archivo: CYPE Ingenieros S.A.
- Formato: FIEBDC-3/2016
- Programa: Generador de precios de la construcción. CYPE Ingenieros, S.A.
- Fecha: 10/04/2024
- Ámbito geográfico: Paraguay
- Divisa: PYG
- Costes indirectos: 3 %
- Gastos generales: 13 %
- Beneficio industrial: 6 %
- IVA: 10 %

## I Instalaciones

### IC Calefacción, refrigeración, climatización y agua caliente sanitaria

#### ICE Emisores por agua para calefacción y refrigeración

**ICE160** Ud Grupo de impulsión para colector.
Grupo de impulsión, instalación vertical en colector, válido para instalación de piso radiante de hasta 10 kW, formado por circulador Wilo Yonos RS 15/6, válvula termostática y válvula de retención. Totalmente montado, conexionado y probado.
Incluye: Colocación y fijación del grupo de impulsión al colector. Conexionado eléctrico de la bomba de circulación.
Criterio de medición de proyecto: Número de unidades previstas, según documentación gráfica de Proyecto.
Criterio de medición de obra: Se medirá el número de unidades realmente ejecutadas según especificaciones de Proyecto.

| Código | Ud | Descripción | Rendimiento | Precio | Importe |
|---|---|---|---|---|---|
| mt38gpu021a | Ud | Grupo de impulsión, instalación vertical en colector, válido para instalación de piso radiante de hasta 10 kW, formado por circulador Wilo Yonos RS 15/6, válvula termostática y válvula de retención. (material) | 1 | 12648103 | 12648103.000 |
| mo004 | h | Oficial calefactor. (mano de obra) | 0.249 | 68578.53 | 17076.054 |
| mo103 | h | Medio oficial calefactor. (mano de obra) | 0.249 | 42707.99 | 10634.290 |
| % | % | Herramientas | 2 % | 12675813.344 | 253516.267 |
|  |  | Costes directos |  |  | 12929329.611 |

## Recursos

**mt38gpu021a** Ud Grupo de impulsión
Datos técnicos: Coste energético 0.862 MJ; Emisión de CO2 1.357 kg
Residuos:
- embalaje: re150101 Envases de papel y cartón. (componente de residuo); rendimiento 1.596 kg; Código LER 15 01 01; Masa del elemento 1 kg; Volumen 0.001333 m3
