# Válvula para radiador

- Propiedad del archivo: CYPE Ingenieros S.A.
- Formato: FIEBDC-3/2016
- Programa: Generador de precios de la construcción. CYPE Ingenieros, S.A.
- Fecha: 09/04/2024
- Ámbito geográfico: Paraguay
- Divisa: PYG
- Costes indirectos: 3 %
- Gastos generales: 13 %
- Beneficio industrial: 6 %
- IVA: 10 %

## I Instalaciones

### IC Calefacción, refrigeración, climatización y agua caliente sanitaria

#### ICS Sistemas de conducción de agua

**ICS077** Ud Válvula para radiador.
Llave monotubo/bitubo termostatizable combinada con detentor para radiador toallero, con sonda de penetración de acero cincado de 45 cm de longitud, conexión roscada de 24x19 mm compatible con adaptadores para tubos multicapa y conexión de 1/2" de diámetro con el radiador, con cuerpo de latón, vástago de acero inoxidable, guarniciones de EPDM y mando manual de ABS, con adaptador para unión a compresión de tubo de 16 mm de diámetro y 2 mm de espesor con rosca 24x19 mm. Incluso elementos de montaje y accesorios necesarios para su correcto funcionamiento.
Incluye: Replanteo. Colocación. Conexionado. Comprobación de su correcto funcionamiento.
Criterio de medición de proyecto: Número de unidades previstas, según documentación gráfica de Proyecto.
Criterio de medición de obra: Se medirá el número de unidades realmente ejecutadas según especificaciones de Proyecto.

| Código | Ud | Descripción | Rendimiento | Precio | Importe |
|---|---|---|---|---|---|
| mt38alb527a | Ud | Llave monotubo/bitubo termostatizable combinada con detentor para radiador toallero, con sonda de penetración de acero cincado de 45 cm de longitud, conexión roscada de 24x19 mm compatible con adaptadores para tubos multicapa y conexión de 1/2" de diámetro con el radiador, con cuerpo de latón, vástago de acero inoxidable, guarniciones de EPDM y mando manual de ABS. (material) | 1 | 432078 | 432078.000 |
| mt38alb500b | Ud | Adaptador para unión a compresión de tubo de 16 mm de diámetro y 2 mm de espesor con rosca 24x19 mm. (material) | 1 | 39093 | 39093.000 |
| mt38www012 | Ud | Material auxiliar para instalaciones de calefacción y agua caliente sanitaria (material) | 0.1 | 21617 | 2161.700 |
| mo004 | h | Oficial calefactor. (mano de obra) | 0.124 | 68578.53 | 8503.738 |
| mo103 | h | Medio oficial calefactor. (mano de obra) | 0.124 | 42707.99 | 5295.791 |
| % | % | Herramientas | 2 % | 487132.229 | 9742.645 |
|  |  | Costes directos |  |  | 496874.874 |

## Recursos

**mt38alb527a** Ud Llave monotubo/bitubo termostatizable combinada con detentor para radiador toallero
Datos técnicos: Coste energético 70.825 MJ; Emisión de CO2 4.935 kg
Residuos:
- embalaje: re150101 Envases de papel y cartón. (componente de residuo); rendimiento 0.072 kg; Código LER 15 01 01; Masa del elemento 1 kg; Volumen 0.001333 m3

**mt38alb500b** Ud Adaptador para unión a compresión de tubo de 16 mm de diámetro y 2 mm de espesor con rosca 24x19 mm
Datos técnicos: Coste energético 0.039 MJ; Emisión de CO2 0.061 kg
Residuos:
- embalaje: re150101 Envases de papel y cartón; rendimiento 0.072 kg
