# Mando a distancia, vía radio

- Propiedad del archivo: CYPE Ingenieros S.A.
- Formato: FIEBDC-3/2016
- Programa: Generador de precios de la construcción. CYPE Ingenieros, S.A.
- Fecha: 10/04/2024
- Ámbito geográfico: Paraguay
- Divisa: PYG
- Costes indirectos: 3 %
- Gastos generales: 13 %
- Beneficio industrial: 6 %
- IVA: 10 %

## I Instalaciones

### ID Seguridad

#### IDR Centrales de intrusión vía radio

**IDR020** Ud Mando a distancia, vía radio.
Mando a distancia con comunicación vía radio, con cuatro botones, led indicador de batería baja y batería de litio de 3 V.
Incluye: Comprobación de su correcto funcionamiento.
Criterio de medición de proyecto: Número de unidades previstas, según documentación gráfica de Proyecto.
Criterio de medición de obra: Se medirá el número de unidades realmente ejecutadas según especificaciones de Proyecto.

| Código | Ud | Descripción | Rendimiento | Precio | Importe |
|---|---|---|---|---|---|
| mt41ing220a | Ud | Mando a distancia con comunicación vía radio, con cuatro botones, led indicador de batería baja y batería de litio de 3 V. (material) | 1 | 519230 | 519230.000 |
| mo006 | h | Oficial instalador de redes y equipos de detección y seguridad. (mano de obra) | 0.062 | 68578.53 | 4251.869 |
| mo105 | h | Medio oficial instalador de redes y equipos de detección y seguridad. (mano de obra) | 0.062 | 42707.99 | 2647.895 |
| % | % | Herramientas | 2 % | 526129.764 | 10522.595 |
|  |  | Costes directos |  |  | 536652.359 |
