# Inversor fotovoltaico

- Propiedad del archivo: CYPE Ingenieros S.A.
- Formato: FIEBDC-3/2016
- Programa: Generador de precios de la construcción. CYPE Ingenieros, S.A.
- Fecha: 10/04/2024
- Ámbito geográfico: Paraguay
- Divisa: PYG
- Costes indirectos: 3 %
- Gastos generales: 13 %
- Beneficio industrial: 6 %
- IVA: 10 %

## I Instalaciones

### IE Eléctricas

#### IEF Solar fotovoltaica

**IEF020** Ud Inversor fotovoltaico.
Inversor monofásico, potencia máxima de entrada 5,5 kW, voltaje de entrada máximo 600 Vcc, rango de voltaje de entrada de 110 a 500 Vcc, potencia nominal de salida 3 kW, potencia máxima de salida 3 kVA, eficiencia máxima 97%, dimensiones 435x176x470 mm, con comunicación vía Wi-Fi para control remoto desde un smartphone, tablet o PC, puertos Ethernet y RS-485, y protocolo de comunicación Modbus. Incluso accesorios necesarios para su correcta instalación.
Incluye: Montaje, fijación y nivelación. Conexionado y comprobación de su correcto funcionamiento.
Criterio de medición de proyecto: Número de unidades previstas, según documentación gráfica de Proyecto.
Criterio de medición de obra: Se medirá el número de unidades realmente ejecutadas según especificaciones de Proyecto.

| Código | Ud | Descripción | Rendimiento | Precio | Importe |
|---|---|---|---|---|---|
| mt35ifg020a | Ud | Inversor monofásico, potencia máxima de entrada 5,5 kW, voltaje de entrada máximo 600 Vcc, rango de voltaje de entrada de 110 a 500 Vcc, potencia nominal de salida 3 kW, potencia máxima de salida 3 kVA, eficiencia máxima 97%, dimensiones 435x176x470 mm, con comunicación vía Wi-Fi para control remoto desde un smartphone, tablet o PC, puertos Ethernet y RS-485, y protocolo de comunicación Modbus. (material) | 1 | 11288235 | 11288235.000 |
| mo003 | h | Oficial electricista. (mano de obra) | 0.374 | 68578.53 | 25648.370 |
| mo102 | h | Medio oficial electricista. (mano de obra) | 0.374 | 42707.99 | 15972.788 |
| % | % | Herramientas | 2 % | 11329856.158 | 226597.123 |
|  |  | Costes directos |  |  | 11556453.281 |
