# Red de distribución interior en locales de uso común

- Propiedad del archivo: CYPE Ingenieros S.A.
- Formato: FIEBDC-3/2016
- Programa: Generador de precios de la construcción. CYPE Ingenieros, S.A.
- Fecha: 09/04/2024
- Ámbito geográfico: Paraguay
- Divisa: PYG
- Costes indirectos: 3 %
- Gastos generales: 13 %
- Beneficio industrial: 6 %
- IVA: 10 %

## I Instalaciones

### IE Eléctricas

#### IEI Instalaciones interiores

**IEI050** Ud Red de distribución interior en locales de uso común.
Red eléctrica de distribución interior en local de uso común para comunidad de propietarios de 40 m² de superficie construida y mecanismos gama básica (tecla o tapa y marco: blanco; embellecedor: blanco). Incluso tubo protector de PVC flexible, corrugado, para canalización empotrada, tendido de cables en su interior, cajas de ramal 45° simple con tapas y regletas de conexión, cajas de empotrar con tornillos de fijación, mecanismos eléctricos y cuantos accesorios sean necesarios para su correcta instalación. Totalmente montada, conexionada y probada.
Incluye: Replanteo y trazado de ductos. Colocación y fijación de los tubos. Tendido y conexionado de cables. Colocación de mecanismos.
Criterio de medición de proyecto: Número de unidades previstas, según documentación gráfica de Proyecto.
Criterio de medición de obra: Se medirá el número de unidades realmente ejecutadas según especificaciones de Proyecto.

| Código | Ud | Descripción | Rendimiento | Precio | Importe |
|---|---|---|---|---|---|
| mt35aia010a | m | Tubo curvable de PVC, corrugado, de color negro, de 16 mm de diámetro nominal, para canalización empotrada en obra de mampostería (paredes y techos). Resistencia a la compresión 320 N, resistencia al impacto 1 julio, temperatura de trabajo -5°C hasta 60°C, con grado de protección IP545, no propagador de la llama. (material) | 58.1 | 3794 | 220431.400 |
| mt35aia010b | m | Tubo curvable de PVC, corrugado, de color negro, de 20 mm de diámetro nominal, para canalización empotrada en obra de mampostería (paredes y techos). Resistencia a la compresión 320 N, resistencia al impacto 1 julio, temperatura de trabajo -5°C hasta 60°C, con grado de protección IP545, no propagador de la llama. (material) | 41.5 | 4294 | 178201.000 |
| mt35caj020a | Ud | Caja de ramal 45° simple para empotrar de 105x105 mm, con grado de protección normal, regletas de conexión y tapa de registro. (material) | 3 | 18426 | 55278.000 |
| mt35caj020b | Ud | Caja de ramal 45° simple para empotrar de 105x165 mm, con grado de protección normal, regletas de conexión y tapa de registro. (material) | 1 | 23573 | 23573.000 |
| mt35caj010a | Ud | Caja universal, con enlace por los 2 lados, para empotrar. (material) | 7 | 1750 | 12250.000 |
| mt35caj010b | Ud | Caja universal, con enlace por los 4 lados, para empotrar. (material) | 5 | 2162 | 10810.000 |
| mt35cun020a | m | Cable unipolar H07Z1-K (AS), siendo su tensión asignada de 450/750 V, reacción al fuego clase Cca-s1a,d1,a1 según UNE-EN 50575, con conductor multifilar de cobre clase 5 (-K) de 1,5 mm² de sección, con aislamiento de compuesto termoplástico a base de poliolefina libre de halógenos con baja emisión de humos y gases corrosivos (Z1). (material) | 210 | 4221 | 886410.000 |
| mt35cun020b | m | Cable unipolar H07Z1-K (AS), siendo su tensión asignada de 450/750 V, reacción al fuego clase Cca-s1a,d1,a1 según UNE-EN 50575, con conductor multifilar de cobre clase 5 (-K) de 2,5 mm² de sección, con aislamiento de compuesto termoplástico a base de poliolefina libre de halógenos con baja emisión de humos y gases corrosivos (Z1). (material) | 120 | 6979 | 837480.000 |
| mt35cun020c | m | Cable unipolar H07Z1-K (AS), siendo su tensión asignada de 450/750 V, reacción al fuego clase B2ca-s1a,d1,a1 según UNE-EN 50575, con conductor multifilar de cobre clase 5 (-K) de 4 mm² de sección, con aislamiento de compuesto termoplástico a base de poliolefina libre de halógenos con baja emisión de humos y gases corrosivos (Z1). (material) | 30 | 11190 | 335700.000 |
| mt33seg100a | Ud | Interruptor unipolar, gama básica, con tecla simple y marco de 1 elemento de color blanco y embellecedor de color blanco. (material) | 2 | 60111 | 120222.000 |
| mt33seg111a | Ud | Doble interruptor, gama básica, con tecla doble y marco de 1 elemento de color blanco y embellecedor de color blanco. (material) | 1 | 92463 | 92463.000 |
| mt33seg101a | Ud | Interruptor bipolar, gama básica, con tecla bipolar y marco de 1 elemento de color blanco y embellecedor de color blanco. (material) | 2 | 109038 | 218076.000 |
| mt33seg102a | Ud | Conmutador, serie básica, con tecla simple y marco de 1 elemento de color blanco y embellecedor de color blanco. (material) | 1 | 64005 | 64005.000 |
| mt33seg112a | Ud | Doble conmutador, gama básica, con tecla doble y marco de 1 elemento de color blanco y embellecedor de color blanco. (material) | 1 | 114830 | 114830.000 |
| mt33seg104a | Ud | Pulsador, gama básica, con tecla con símbolo de timbre y marco de 1 elemento de color blanco y embellecedor de color blanco. (material) | 1 | 67700 | 67700.000 |
| mt33seg105a | Ud | Zumbador 230 V, gama básica, con tapa y marco de 1 elemento de color blanco y embellecedor de color blanco. (material) | 1 | 213184 | 213184.000 |
| mt33seg107a | Ud | Base de toma de corriente de 16 A 2P+T, gama básica, con tapa y marco de 1 elemento de color blanco y embellecedor de color blanco. (material) | 3 | 64005 | 192015.000 |
| mt35www010 | Ud | Material auxiliar para instalaciones eléctricas. (material) | 1 | 15235 | 15235.000 |
| mo003 | h | Oficial electricista. (mano de obra) | 6.385 | 68578.53 | 437873.914 |
| mo102 | h | Medio oficial electricista. (mano de obra) | 6.385 | 42707.99 | 272690.516 |
| % | % | Herramientas | 2 % | 4368427.830 | 87368.557 |
|  |  | Costes directos |  |  | 4455796.387 |

Residuos:
- colocación: mt35aia010a; factor de residuo 0.0275
- colocación: mt35aia010b; factor de residuo 0.0275
- colocación: mt35cun020a; factor de residuo 0.0165
- colocación: mt35cun020b; factor de residuo 0.0165143
- colocación: mt35cun020c; factor de residuo 0.0162667

## Recursos

**mt35aia010a** m Tubo curvable de PVC
Datos técnicos: Coste energético 11.626 MJ; Emisión de CO2 0.577 kg; Código LER 17 02 03; Masa del elemento 0.12 kg; Volumen 0.0002 m3

**mt35aia010b** m Tubo curvable de PVC
Datos técnicos: Coste energético 15.501 MJ; Emisión de CO2 0.770 kg; Código LER 17 02 03; Masa del elemento 0.16 kg; Volumen 0.000267 m3

**mt35caj020a** Ud Caja de ramal 45° simple para empotrar de 105x105 mm
Datos técnicos: Coste energético 17.455 MJ; Emisión de CO2 0.891 kg
Residuos:
- embalaje: re150101 Envases de papel y cartón. (componente de residuo); rendimiento 0.03 kg; Código LER 15 01 01; Masa del elemento 1 kg; Volumen 0.001333 m3

**mt35caj020b** Ud Caja de ramal 45° simple para empotrar de 105x165 mm
Datos técnicos: Coste energético 33.924 MJ; Emisión de CO2 1.709 kg
Residuos:
- embalaje: re150101 Envases de papel y cartón; rendimiento 0.03 kg

**mt35caj010a** Ud Caja universal, con enlace por los 2 lados, para empotrar
Datos técnicos: Coste energético 10.673 MJ; Emisión de CO2 0.555 kg
Residuos:
- embalaje: re150101 Envases de papel y cartón; rendimiento 0.03 kg

**mt35caj010b** Ud Caja universal, con enlace por los 4 lados, para empotrar
Datos técnicos: Coste energético 13.579 MJ; Emisión de CO2 0.699 kg
Residuos:
- embalaje: re150101 Envases de papel y cartón; rendimiento 0.03 kg

**mt35cun020a** m Cable unipolar H07Z1-K (AS)
Datos técnicos: Coste energético 2.663 MJ; Emisión de CO2 0.201 kg; Código LER 17 04 11; Masa del elemento 0.02 kg; Volumen 0.000013 m3
Residuos:
- embalaje: re150101 Envases de papel y cartón; rendimiento 0.065 kg

**mt35cun020b** m Cable unipolar H07Z1-K (AS)
Datos técnicos: Coste energético 4.634 MJ; Emisión de CO2 0.311 kg; Código LER 17 04 11; Masa del elemento 0.035 kg; Volumen 0.000023 m3
Residuos:
- embalaje: re150101 Envases de papel y cartón; rendimiento 0.065 kg

**mt35cun020c** m Cable unipolar H07Z1-K (AS)
Datos técnicos: Coste energético 5.948 MJ; Emisión de CO2 0.385 kg; Código LER 17 04 11; Masa del elemento 0.045 kg; Volumen 0.00003 m3
Residuos:
- embalaje: re150101 Envases de papel y cartón; rendimiento 0.066 kg

**mt33seg100a** Ud Interruptor unipolar
Datos técnicos: Coste energético 1.080 MJ; Emisión de CO2 0.144 kg
Residuos:
- embalaje: re150101 Envases de papel y cartón; rendimiento 0.032 kg

**mt33seg111a** Ud Doble interruptor, gama básica, con tecla doble y marco de 1 elemento de color blanco y embellecedor de color blanco
Datos técnicos: Coste energético 1.080 MJ; Emisión de CO2 0.144 kg
Residuos:
- embalaje: re150101 Envases de papel y cartón; rendimiento 0.032 kg

**mt33seg101a** Ud Interruptor bipolar
Datos técnicos: Coste energético 1.080 MJ; Emisión de CO2 0.144 kg
Residuos:
- embalaje: re150101 Envases de papel y cartón; rendimiento 0.032 kg

**mt33seg102a** Ud Conmutador, serie básica, con tecla simple y marco de 1 elemento de color blanco y embellecedor de color blanco
Datos técnicos: Coste energético 1.080 MJ; Emisión de CO2 0.144 kg
Residuos:
- embalaje: re150101 Envases de papel y cartón; rendimiento 0.032 kg

**mt33seg112a** Ud Doble conmutador, gama básica, con tecla doble y marco de 1 elemento de color blanco y embellecedor de color blanco
Datos técnicos: Coste energético 1.080 MJ; Emisión de CO2 0.144 kg
Residuos:
- embalaje: re150101 Envases de papel y cartón; rendimiento 0.032 kg

**mt33seg104a** Ud Pulsador, gama básica
Datos técnicos: Coste energético 1.080 MJ; Emisión de CO2 0.144 kg
Residuos:
- embalaje: re150101 Envases de papel y cartón; rendimiento 0.032 kg

**mt33seg105a** Ud Zumbador 230 V, gama básica, con tapa y marco de 1 elemento de color blanco y embellecedor de color blanco
Datos técnicos: Coste energético 1.080 MJ; Emisión de CO2 0.144 kg
Residuos:
- embalaje: re150101 Envases de papel y cartón; rendimiento 0.032 kg

**mt33seg107a** Ud Base de toma de corriente de 16 A 2P+T
Datos técnicos: Coste energético 1.852 MJ; Emisión de CO2 0.119 kg
Residuos:
- embalaje: re150101 Envases de papel y cartón; rendimiento 0.032 kg
