# Toma de audio, vídeo, voz y datos, empotrada

- Propiedad del archivo: CYPE Ingenieros S.A.
- Formato: FIEBDC-3/2016
- Programa: Generador de precios de la construcción. CYPE Ingenieros, S.A.
- Fecha: 10/04/2024
- Ámbito geográfico: Paraguay
- Divisa: PYG
- Costes indirectos: 3 %
- Gastos generales: 13 %
- Beneficio industrial: 6 %
- IVA: 10 %

## I Instalaciones

### IE Eléctricas

#### IEM Mecanismos

**IEM115** Ud Toma de audio, vídeo, voz y datos, empotrada.
Toma USB 2.0, de un módulo, con tapa, de color blanco. Instalación empotrada.
Criterio de valoración económica: El precio no incluye la caja para mecanismo empotrado ni el marco embellecedor.
Incluye: Montaje, conexionado y comprobación de su correcto funcionamiento.
Criterio de medición de proyecto: Número de unidades previstas, según documentación gráfica de Proyecto.
Criterio de medición de obra: Se medirá el número de unidades realmente ejecutadas según especificaciones de Proyecto.

| Código | Ud | Descripción | Rendimiento | Precio | Importe |
|---|---|---|---|---|---|
| mt40gbg710a | Ud | Toma USB 2.0, de un módulo, para empotrar, con tapa, de color blanco. (material) | 1 | 191679 | 191679.000 |
| mo003 | h | Oficial electricista. (mano de obra) | 0.221 | 68578.53 | 15155.855 |
| % | % | Herramientas | 2 % | 206834.855 | 4136.697 |
|  |  | Costes directos |  |  | 210971.552 |
