# Alimentación de agua potable

- Propiedad del archivo: CYPE Ingenieros S.A.
- Formato: FIEBDC-3/2016
- Programa: Generador de precios de la construcción. CYPE Ingenieros, S.A.
- Fecha: 10/04/2024
- Ámbito geográfico: Paraguay
- Divisa: PYG
- Costes indirectos: 3 %
- Gastos generales: 13 %
- Beneficio industrial: 6 %
- IVA: 10 %

## I Instalaciones

### IF Plomería

#### IFB Tubos de alimentación

**IFB010** Ud Alimentación de agua potable.
Alimentación de agua potable, de 8 m de longitud, colocada superficialmente y fijada al paramento, formada por tubo de polipropileno copolímero random (PP-R), serie 5, de 32 mm de diámetro exterior y 2,9 mm de espesor; llave de corte general de compuerta de filtro retenedor de residuos; grifo de comprobación y válvula de retención. Incluso material auxiliar para montaje y sujeción a la obra, accesorios y piezas especiales.
Incluye: Replanteo y trazado. Colocación y fijación de tubo y accesorios. Montaje de la llave de corte general. Colocación y conexión del filtro. Colocación y conexión del grifo de comprobación y de la válvula de retención.
Criterio de medición de proyecto: Número de unidades previstas, según documentación gráfica de Proyecto.
Criterio de medición de obra: Se medirá el número de unidades realmente ejecutadas según especificaciones de Proyecto.

| Código | Ud | Descripción | Rendimiento | Precio | Importe |
|---|---|---|---|---|---|
| mt37svc010f | Ud | Válvula de compuerta de latón fundido, para roscar, de 1". (material) | 2 | 94061 | 188122.000 |
| mt37www060d | Ud | Filtro retenedor de residuos de latón, con tamiz de acero inoxidable con perforaciones de 0,4 mm de diámetro, con rosca de 1", para una presión máxima de trabajo de 16 bar y una temperatura máxima de 110°C. (material) | 1 | 93881 | 93881.000 |
| mt37sgl012a | Ud | Grifo de comprobación de latón, para roscar, de 1/2". (material) | 1 | 52911 | 52911.000 |
| mt37svr010c | Ud | Válvula de retención de latón para roscar de 1". (material) | 1 | 83176 | 83176.000 |
| mt37toa400b | Ud | Material auxiliar para montaje y sujeción a la obra de las tuberías de polipropileno copolímero random (PP-R), serie 5, de 32 mm de diámetro exterior. (material) | 8 | 1099 | 8792.000 |
| mt37toa110abg | m | Tubo de polipropileno copolímero random (PP-R), serie 5, de 32 mm de diámetro exterior y 2,9 mm de espesor, según ISO 15874-2, con el precio incrementado el 30% en concepto de accesorios y piezas especiales. (material) | 8 | 52060 | 416480.000 |
| mo008 | h | Oficial plomero. (mano de obra) | 0.774 | 68578.53 | 53079.782 |
| mo107 | h | Medio oficial plomero. (mano de obra) | 0.774 | 42707.99 | 33055.984 |
| % | % | Herramientas | 2 % | 929497.766 | 18589.955 |
|  |  | Costes directos |  |  | 948087.721 |

Residuos:
- colocación: mt37toa110abg; factor de residuo 0.0275

## Recursos

**mt37svc010f** Ud Válvula de compuerta de latón fundido, para roscar, de 1"
Datos técnicos: Coste energético 597.419 MJ; Emisión de CO2 40.181 kg
Residuos:
- embalaje: re150101 Envases de papel y cartón. (componente de residuo); rendimiento 0.072 kg; Código LER 15 01 01; Masa del elemento 1 kg; Volumen 0.001333 m3

**mt37www060d** Ud Filtro retenedor de residuos de latón
Datos técnicos: Coste energético 563.396 MJ; Emisión de CO2 39.949 kg
Residuos:
- embalaje: re150101 Envases de papel y cartón; rendimiento 0.072 kg

**mt37sgl012a** Ud Grifo de comprobación de latón, para roscar, de 1/2"
Datos técnicos: Coste energético 33.422 MJ; Emisión de CO2 2.303 kg
Residuos:
- embalaje: re150101 Envases de papel y cartón; rendimiento 0.072 kg

**mt37svr010c** Ud Válvula de retención de latón para roscar de 1"
Datos técnicos: Coste energético 852.184 MJ; Emisión de CO2 57.291 kg
Residuos:
- embalaje: re150101 Envases de papel y cartón; rendimiento 0.072 kg

**mt37toa110abg** m Tubo de polipropileno copolímero random (PP-R)
Datos técnicos: Coste energético 25.189 MJ; Emisión de CO2 1.251 kg; Código LER 17 02 03; Masa del elemento 0.26 kg; Volumen 0.000433 m3
