# Batería de medidores divisionarios para abastecimiento de agua potable

- Propiedad del archivo: CYPE Ingenieros S.A.
- Formato: FIEBDC-3/2016
- Programa: Generador de precios de la construcción. CYPE Ingenieros, S.A.
- Fecha: 10/04/2024
- Ámbito geográfico: Paraguay
- Divisa: PYG
- Costes indirectos: 3 %
- Gastos generales: 13 %
- Beneficio industrial: 6 %
- IVA: 10 %

## I Instalaciones

### IF Plomería

#### IFC Medidores

**IFC020** Ud Batería de medidores divisionarios para abastecimiento de agua potable.
Batería de acero galvanizado, de 2 1/2" DN 65 mm y salidas con conexión embridada, para centralización de un máximo de 18 medidores de 1/2" DN 15 mm en dos filas, con llave de corte, llaves de entrada, grifos de comprobación, válvulas de retención, llaves de salida, latiguillos y cuadro de clasificación. Incluso soportes para el colector y material auxiliar.
Criterio de valoración económica: El precio no incluye los medidores de agua.
Incluye: Replanteo. Colocación y fijación del soporte de batería. Colocación y fijación de accesorios y piezas especiales. Colocación de la batería. Colocación del cuadro de clasificación. Conexionado y comprobación de su correcto funcionamiento.
Criterio de medición de proyecto: Número de unidades previstas, según documentación gráfica de Proyecto.
Criterio de medición de obra: Se medirá el número de unidades realmente ejecutadas según especificaciones de Proyecto.

| Código | Ud | Descripción | Rendimiento | Precio | Importe |
|---|---|---|---|---|---|
| mt37svc010r | Ud | Válvula de compuerta de latón fundido, para roscar, de 2 1/2". (material) | 1 | 651434 | 651434.000 |
| mt37ccb010hb | Ud | Batería de acero galvanizado de 2 1/2" DN 65 mm, para centralización de 18 medidores divisionarios de agua en dos filas, de 1330x620 mm. Incluso soporte y brida. (material) | 1 | 3044969 | 3044969.000 |
| mt37sve010b | Ud | Válvula de esfera de latón niquelado para roscar de 1/2". (material) | 36 | 50924 | 1833264.000 |
| mt37sgl012a | Ud | Grifo de comprobación de latón, para roscar, de 1/2". (material) | 18 | 52911 | 952398.000 |
| mt37svr010a | Ud | Válvula de retención de latón para roscar de 1/2". (material) | 18 | 44264 | 796752.000 |
| mt37ccb040a | Ud | Latiguillo de acero inoxidable, de 3/4", de 400 mm de longitud. (material) | 18 | 142261 | 2560698.000 |
| mt37ccb015ha | Ud | Cuadro de clasificación metálico para centralización de 18 medidores divisionarios de agua en dos filas. (material) | 1 | 110094 | 110094.000 |
| mt37www010 | Ud | Material auxiliar para instalaciones de plomería. (material) | 1 | 14412 | 14412.000 |
| mo008 | h | Oficial plomero. (mano de obra) | 11.055 | 68578.53 | 758135.649 |
| mo107 | h | Medio oficial plomero. (mano de obra) | 5.527 | 42707.99 | 236047.061 |
| % | % | Herramientas | 2 % | 10958203.710 | 219164.074 |
|  |  | Costes directos |  |  | 11177367.784 |

## Recursos

**mt37svc010r** Ud Válvula de compuerta de latón fundido, para roscar, de 2 1/2"
Datos técnicos: Coste energético 1194.799 MJ; Emisión de CO2 80.301 kg
Residuos:
- embalaje: re150101 Envases de papel y cartón. (componente de residuo); rendimiento 0.072 kg; Código LER 15 01 01; Masa del elemento 1 kg; Volumen 0.001333 m3

**mt37sve010b** Ud Válvula de esfera de latón niquelado para roscar de 1/2"
Datos técnicos: Coste energético 509.569 MJ; Emisión de CO2 34.281 kg
Residuos:
- embalaje: re150101 Envases de papel y cartón; rendimiento 0.072 kg

**mt37sgl012a** Ud Grifo de comprobación de latón, para roscar, de 1/2"
Datos técnicos: Coste energético 33.422 MJ; Emisión de CO2 2.303 kg
Residuos:
- embalaje: re150101 Envases de papel y cartón; rendimiento 0.072 kg

**mt37svr010a** Ud Válvula de retención de latón para roscar de 1/2"
Datos técnicos: Coste energético 625.531 MJ; Emisión de CO2 42.069 kg
Residuos:
- embalaje: re150101 Envases de papel y cartón; rendimiento 0.072 kg

**mt37ccb015ha** Ud Cuadro de clasificación metálico para centralización de 18 medidores divisionarios de agua en dos filas
Datos técnicos: Coste energético 0.016 MJ; Emisión de CO2 0.026 kg
Residuos:
- embalaje: re150101 Envases de papel y cartón; rendimiento 0.03 kg
