# Registro

- Propiedad del archivo: CYPE Ingenieros S.A.
- Formato: FIEBDC-3/2016
- Programa: Generador de precios de la construcción. CYPE Ingenieros, S.A.
- Fecha: 10/04/2024
- Ámbito geográfico: Paraguay
- Divisa: PYG
- Costes indirectos: 3 %
- Gastos generales: 13 %
- Beneficio industrial: 6 %
- IVA: 10 %

## I Instalaciones

### IF Plomería

#### IFW Elementos

**IFW070** Ud Registro.
Formación de registro enterrada, de dimensiones interiores 100x100x150 cm, construida con mampostería de ladrillo cerámico perforado, de 1/2 pie de espesor, asentado con mortero de cemento, confeccionado en obra, dosaje 1:6, sobre solera de hormigón masivo fck 300, HM-30/B/20/I+Qb de 15 cm de espesor, enfoscada y bruñida interiormente con mortero de cemento, confeccionado en obra, con aditivo hidrófugo, dosaje 1:3 formando aristas y esquinas a media caña, cerrada superiormente con tapa prefabricada de hormigón armado, para alojamiento de la válvula. Incluso mortero para sellado de juntas.
Criterio de valoración económica: El precio no incluye la válvula, la excavación ni el relleno del trasdós.
Incluye: Replanteo. Vaciado y compactación del hormigón en formación de solera. Formación de la obra de mampostería con ladrillos, previamente humedecidos, colocados con mortero. Revoque y bruñido con mortero, redondeando los ángulos del fondo y de las paredes interiores de la registro. Conexionado de los tubos a la registro. Colocación de la tapa.
Criterio de medición de proyecto: Número de unidades previstas, según documentación gráfica de Proyecto.
Criterio de medición de obra: Se medirá el número de unidades realmente ejecutadas según especificaciones de Proyecto.

| Código | Ud | Descripción | Rendimiento | Precio | Importe |
|---|---|---|---|---|---|
| mt10hmf130iOe | m³ | Hormigón masivo fck 300, tipo HM-30/B/19/I+Qb, elaborado en planta, con cemento resistente a sulfatos SR. (material) | 0.329 | 1277138 | 420178.402 |
| mt04lpv010a | Ud | Ladrillo cerámico perforado (panal), para revestir, 24x11,5x9 cm, densidad 780 kg/m³. (material) | 238 | 2351 | 559538.000 |
| mt08aaa010a | m³ | Agua. (material) | 0.037 | 9226 | 341.362 |
| mt01arg005a | t | Arena de cantera, para mortero preparado en obra. (material) | 0.285 | 106133 | 30247.905 |
| mt08cem000p | kg | Cemento gris en bolsas. (material) | 67.064 | 1181 | 79202.584 |
| mt08adt010 | kg | Aditivo hidrófugo para impermeabilización de morteros u hormigones. (material) | 0.945 | 7381 | 6975.045 |
| mt11arf010g | Ud | Tapa de hormigón armado prefabricada, 118x118x15 cm. (material) | 1 | 1011799 | 1011799.000 |
| mq06hor010 | h | Hormigonera eléctrica con una capacidad de amasado de 160 l. (maquinaria) | 0.15 | 19436 | 2915.400 |
| mo020 | h | Oficial de construcción. (mano de obra) | 3.267 | 66739.25 | 218037.130 |
| mo113 | h | Ayudante de construcción. (mano de obra) | 4.122 | 41172.67 | 169713.746 |
| % | % | Herramientas | 2 % | 2498948.574 | 49978.971 |
|  |  | Costes directos |  |  | 2548927.545 |

Residuos:
- colocación: mt04lpv010a Ladrillo cerámico perforado (panal), para revestir, 24x11,5x9 cm, densidad 780 kg/m³; factor de residuo 0.02646
- colocación: mt01arg005a Arena de cantera, para mortero preparado en obra; factor de residuo 0.00501329
- colocación: mt08cem000p Cemento gris en bolsas; factor de residuo 0.0063
- colocación: mt08adt010 Aditivo hidrófugo para impermeabilización de morteros u hormigones; factor de residuo 0.055

## Recursos

**mt10hmf130iOe** m³ Hormigón masivo fck 300, tipo HM-30/B/19/I+Qb, elaborado en planta, con cemento resistente a sulfatos SR
Datos técnicos: Coste energético 2208.000 MJ; Emisión de CO2 253.000 kg; Código LER 17 01 01; Masa del elemento 2300 kg; Volumen 1.533333 m3

**mt04lpv010a** Ud Ladrillo cerámico perforado (panal), para revestir, 24x11,5x9 cm, densidad 780 kg/m³
Datos técnicos: Coste energético 8.034 MJ; Emisión de CO2 0.456 kg; Código LER 17 01 02; Masa del elemento 2 kg; Volumen 0.0016 m3
Residuos:
- embalaje: re170201 Madera. (componente de residuo); rendimiento 0.015 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000p** kg Cemento gris en bolsas
Datos técnicos: Coste energético 7.174 MJ; Emisión de CO2 0.904 kg; Código LER 17 01 01; Masa del elemento 1 kg; Volumen 0.000667 m3
Residuos:
- embalaje: re150101 Envases de papel y cartón. (componente de residuo); rendimiento 0.014 kg; Código LER 15 01 01; Masa del elemento 1 kg; Volumen 0.001333 m3
- embalaje: re170201 Madera; rendimiento 0.001 kg
- embalaje: re170203 Plástico; rendimiento 0.003 kg

**mt08adt010** kg Aditivo hidrófugo para impermeabilización de morteros u hormigones
Datos técnicos: Coste energético 71.130 MJ; Emisión de CO2 2.824 kg; Código LER 17 09 04; Masa del elemento 1 kg; Volumen 0.000667 m3
Residuos:
- embalaje: re170203 Plástico; rendimiento 0.032 kg
