# Registro

- Propiedad del archivo: CYPE Ingenieros S.A.
- Formato: FIEBDC-3/2016
- Programa: Generador de precios de la construcción. CYPE Ingenieros, S.A.
- Fecha: 10/04/2024
- Ámbito geográfico: Paraguay
- Divisa: PYG
- Costes indirectos: 3 %
- Gastos generales: 13 %
- Beneficio industrial: 6 %
- IVA: 10 %

## I Instalaciones

### IF Plomería

#### IFW Elementos

**IFW070** Ud Registro.
Formación de registro enterrada, de dimensiones interiores 40x40x50 cm, de hormigón masivo "in situ" fck 350, HM-35/P/20/I+Qb, sobre solera de hormigón masivo fck 300, HM-30/B/20/I+Qb de 15 cm de espesor, con marco y tapa de fundición carga de rotura 125 kN, para alojamiento de la válvula. Incluso molde reutilizable de chapa metálica, amortizable en 20 usos.
Criterio de valoración económica: El precio no incluye la válvula, la excavación ni el relleno del trasdós.
Incluye: Replanteo. Vaciado y compactación del hormigón en formación de solera. Colocación del encofrado metálico. Vaciado y compactación del hormigón en formación de la registro previa humectación del encofrado. Retirada del encofrado. Conexionado de los tubos a la registro. Colocación de la tapa.
Criterio de medición de proyecto: Número de unidades previstas, según documentación gráfica de Proyecto.
Criterio de medición de obra: Se medirá el número de unidades realmente ejecutadas según especificaciones de Proyecto.

| Código | Ud | Descripción | Rendimiento | Precio | Importe |
|---|---|---|---|---|---|
| mt10hmf130iOe | m³ | Hormigón masivo fck 300, tipo HM-30/B/19/I+Qb, elaborado en planta, con cemento resistente a sulfatos SR. (material) | 0.074 | 1277138 | 94508.212 |
| mt08aaa010a | m³ | Agua. (material) | 0.006 | 9226 | 55.356 |
| mt01arg005a | t | Arena de cantera, para mortero preparado en obra. (material) | 0.021 | 106133 | 2228.793 |
| mt08cem000p | kg | Cemento gris en bolsas. (material) | 6.48 | 1181 | 7652.880 |
| mt08adt010 | kg | Aditivo hidrófugo para impermeabilización de morteros u hormigones. (material) | 0.13 | 7381 | 959.530 |
| mt08epr030a | Ud | Molde reutilizable para formación de registros de sección cuadrada de 40x40x50 cm, de chapa metálica, incluso accesorios de montaje. (material) | 0.05 | 1124755 | 56237.750 |
| mt10hmf130iRh | m³ | Hormigón masivo fck 350, tipo HM-35/P/19/I+Qb, elaborado en planta, con cemento resistente a sulfatos SR. (material) | 0.125 | 1366269 | 170783.625 |
| mt11tfa010a | Ud | Marco y tapa de fundición, 40x40 cm, para registro registrable, carga de rotura 125 kN. (material) | 1 | 216174 | 216174.000 |
| mo020 | h | Oficial de construcción. (mano de obra) | 1.105 | 66739.25 | 73746.871 |
| mo113 | h | Ayudante de construcción. (mano de obra) | 0.798 | 41172.67 | 32855.791 |
| % | % | Herramientas | 2 % | 655202.808 | 13104.056 |
|  |  | Costes directos |  |  | 668306.864 |

Residuos:
- colocación: mt01arg005a Arena de cantera, para mortero preparado en obra; factor de residuo 0.00501329
- colocación: mt08cem000p Cemento gris en bolsas; factor de residuo 0.0063
- colocación: mt08adt010 Aditivo hidrófugo para impermeabilización de morteros u hormigones; factor de residuo 0.055
- colocación: mt08epr030a; factor de residuo 1

## Recursos

**mt10hmf130iOe** m³ Hormigón masivo fck 300, tipo HM-30/B/19/I+Qb, elaborado en planta, con cemento resistente a sulfatos SR
Datos técnicos: Coste energético 2208.000 MJ; Emisión de CO2 253.000 kg; Código LER 17 01 01; Masa del elemento 2300 kg; Volumen 1.533333 m3

**mt08aaa010a** m³ Agua
Datos técnicos: Coste energético 60.000 MJ; Emisión de CO2 30.000 kg

**mt01arg005a** t Arena de cantera, para mortero preparado en obra
Datos técnicos: Coste energético 75.000 MJ; Emisión de CO2 4.000 kg; Código LER 01 04 08; Masa del elemento 1000 kg; Volumen 0.666667 m3

**mt08cem000p** kg Cemento gris en bolsas
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adt010** kg Aditivo hidrófugo para impermeabilización de morteros u hormigones
Datos técnicos: Coste energético 71.130 MJ; Emisión de CO2 2.824 kg; Código LER 17 09 04; Masa del elemento 1 kg; Volumen 0.000667 m3
Residuos:
- embalaje: re170203 Plástico; rendimiento 0.032 kg

**mt08epr030a** Ud Molde reutilizable para formación de registros de sección cuadrada de 40x40x50 cm
Datos técnicos: Coste energético 301.781 MJ; Emisión de CO2 15.657 kg; Código LER 17 04 05; Masa del elemento 30.7 kg; Volumen 0.014619 m3

**mt10hmf130iRh** m³ Hormigón masivo fck 350, tipo HM-35/P/19/I+Qb, elaborado en planta, con cemento resistente a sulfatos SR
Datos técnicos: Coste energético 2208.000 MJ; Emisión de CO2 253.000 kg; Código LER 17 01 01; Masa del elemento 2300 kg; Volumen 1.533333 m3

**mt11tfa010a** Ud Marco y tapa de fundición, 40x40 cm, para registro registrable, carga de rotura 125 kN
Datos técnicos: Coste energético 264.146 MJ; Emisión de CO2 16.520 kg
Residuos:
- embalaje: re150101 Envases de papel y cartón; rendimiento 0.072 kg
