# Registro

- Propiedad del archivo: CYPE Ingenieros S.A.
- Formato: FIEBDC-3/2016
- Programa: Generador de precios de la construcción. CYPE Ingenieros, S.A.
- Fecha: 10/04/2024
- Ámbito geográfico: Paraguay
- Divisa: PYG
- Costes indirectos: 3 %
- Gastos generales: 13 %
- Beneficio industrial: 6 %
- IVA: 10 %

## I Instalaciones

### IF Plomería

#### IFW Elementos

**IFW070** Ud Registro.
Suministro y montaje de registro enterrada, de dimensiones interiores 40x40x40, prefabricada de polipropileno, sobre solera de hormigón masivo fck 200, HM-20/B/20/I de 15 cm de espesor, con tapa prefabricada de PVC, para alojamiento de la válvula; previa excavación con medios manuales y posterior relleno del trasdós con material granular.
Criterio de valoración económica: El precio no incluye la válvula.
Incluye: Replanteo. Excavación con medios manuales. Eliminación de las tierras sueltas del fondo de la excavación. Vaciado y compactación del hormigón en formación de solera. Colocación de la registro prefabricada. Ejecución de taladros para el paso de los tubos. Conexionado de los tubos a la registro. Colocación de la tapa. Relleno del trasdós.
Criterio de medición de proyecto: Número de unidades previstas, según documentación gráfica de Proyecto.
Criterio de medición de obra: Se medirá el número de unidades realmente ejecutadas según especificaciones de Proyecto.

| Código | Ud | Descripción | Rendimiento | Precio | Importe |
|---|---|---|---|---|---|
| mt10hmf130nwd | m³ | Hormigón masivo fck 200, tipo HM-20/B/19/I, elaborado en planta. (material) | 0.074 | 788653 | 58360.322 |
| mt11arp100b | Ud | Registro de polipropileno, 40x40x40 cm. (material) | 1 | 866615 | 866615.000 |
| mt08aaa010a | m³ | Agua. (material) | 0.006 | 9226 | 55.356 |
| mt01arg005a | t | Arena de cantera, para mortero preparado en obra. (material) | 0.018 | 106133 | 1910.394 |
| mt08cem000p | kg | Cemento gris en bolsas. (material) | 5.4 | 1181 | 6377.400 |
| mt08adt010 | kg | Aditivo hidrófugo para impermeabilización de morteros u hormigones. (material) | 0.108 | 7381 | 797.148 |
| mt11arp050f | Ud | Tapa de PVC, para registros de plomería de 40x40 cm, con cierre hermético al paso de los olores mefíticos. (material) | 1 | 578542 | 578542.000 |
| mt01arr010a | t | Grava de cantera, de 19 a 25 mm de diámetro. (material) | 0.284 | 67807 | 19257.188 |
| mo020 | h | Oficial de construcción. (mano de obra) | 0.626 | 66739.25 | 41778.771 |
| mo113 | h | Ayudante de construcción. (mano de obra) | 1.084 | 41172.67 | 44631.174 |
| % | % | Herramientas | 2 % | 1618324.753 | 32366.495 |
|  |  | Costes directos |  |  | 1650691.248 |

Residuos:
- colocación: mt10hmf130nwd Hormigón masivo fck 200, tipo HM-20/B/19/I, elaborado en planta; factor de residuo 0.00115068
- colocación: mt01arg005a Arena de cantera, para mortero preparado en obra; factor de residuo 0.00501329
- colocación: mt08cem000p Cemento gris en bolsas; factor de residuo 0.0063
- colocación: mt08adt010 Aditivo hidrófugo para impermeabilización de morteros u hormigones; factor de residuo 0.055
- colocación: mt01arr010a Grava de cantera, de 19 a 25 mm de diámetro; factor de residuo 0.00686426
- excavación: ruo170504 Tierra y piedras distintas de las especificadas en el código 17 05 03. (componente de residuo); rendimiento 544.39 kg; Código LER 17 05 04; Masa del elemento 1 kg; Volumen 0.000625 m3

## Recursos

**mt10hmf130nwd** m³ Hormigón masivo fck 200, tipo HM-20/B/19/I, elaborado en planta
Datos técnicos: Coste energético 1840.000 MJ; Emisión de CO2 230.000 kg; Código LER 17 01 01; Masa del elemento 2300 kg; Volumen 1.533333 m3

**mt11arp100b** Ud Registro de polipropileno, 40x40x40 cm
Datos técnicos: Coste energético 333.658 MJ; Emisión de CO2 10.508 kg
Residuos:
- embalaje: re150101 Envases de papel y cartón. (componente de residuo); rendimiento 0.072 kg; Código LER 15 01 01; Masa del elemento 1 kg; Volumen 0.001333 m3

**mt08aaa010a** m³ Agua
Datos técnicos: Coste energético 60.000 MJ; Emisión de CO2 30.000 kg

**mt01arg005a** t Arena de cantera, para mortero preparado en obra
Datos técnicos: Coste energético 75.000 MJ; Emisión de CO2 4.000 kg; Código LER 01 04 08; Masa del elemento 1000 kg; Volumen 0.666667 m3

**mt08cem000p** kg Cemento gris en bolsas
Datos técnicos: Coste energético 7.174 MJ; Emisión de CO2 0.904 kg; Código LER 17 01 01; Masa del elemento 1 kg; Volumen 0.000667 m3
Residuos:
- embalaje: re150101 Envases de papel y cartón; rendimiento 0.014 kg
- embalaje: re170201 Madera. (componente de residuo); rendimiento 0.001 kg; Código LER 17 02 01; Masa del elemento 1 kg; Volumen 0.000909 m3
- embalaje: re170203 Plástico. (componente de residuo); rendimiento 0.003 kg; Código LER 17 02 03; Masa del elemento 1 kg; Volumen 0.001667 m3

**mt08adt010** kg Aditivo hidrófugo para impermeabilización de morteros u hormigones
Datos técnicos: Coste energético 71.130 MJ; Emisión de CO2 2.824 kg; Código LER 17 09 04; Masa del elemento 1 kg; Volumen 0.000667 m3
Residuos:
- embalaje: re170203 Plástico; rendimiento 0.032 kg

**mt11arp050f** Ud Tapa de PVC, para registros de plomería de 40x40 cm, con cierre hermético al paso de los olores mefíticos
Datos técnicos: Coste energético 77.747 MJ; Emisión de CO2 8.593 kg
Residuos:
- embalaje: re150101 Envases de papel y cartón; rendimiento 0.034 kg

**mt01arr010a** t Grava de cantera, de 19 a 25 mm de diámetro
Datos técnicos: Coste energético 75.000 MJ; Emisión de CO2 4.000 kg; Código LER 01 04 08; Masa del elemento 1000 kg; Volumen 0.666667 m3
