# Boca para la carga desplazada

- Propiedad del archivo: CYPE Ingenieros S.A.
- Formato: FIEBDC-3/2016
- Programa: Generador de precios de la construcción. CYPE Ingenieros, S.A.
- Fecha: 10/04/2024
- Ámbito geográfico: Paraguay
- Divisa: PYG
- Costes indirectos: 3 %
- Gastos generales: 13 %
- Beneficio industrial: 6 %
- IVA: 10 %

## I Instalaciones

### IG Gases combustibles

#### IGD Depósitos

**IGD105** Ud Boca para la carga desplazada.
Boca para la carga desplazada de acero, de 1 1/2" (40 mm) compuesta por valvulería, manómetro y accesorios de conexión, alojada en armario. Incluso material auxiliar para montaje y sujeción a la obra, accesorios y piezas especiales, armario de poliéster.
Incluye: Colocación del armario. Montaje, conexionado y comprobación de su correcto funcionamiento.
Criterio de medición de proyecto: Número de unidades previstas, según documentación gráfica de Proyecto.
Criterio de medición de obra: Se medirá el número de unidades realmente ejecutadas según especificaciones de Proyecto.

| Código | Ud | Descripción | Rendimiento | Precio | Importe |
|---|---|---|---|---|---|
| mt43acv150 | Ud | Boca para la carga de latón con clapeta, con rosca cónica NPT de 1 1/4" de diámetro. (material) | 1 | 279482 | 279482.000 |
| mt43acv100d | Ud | Llave de esfera de acero inoxidable con mando de palanca, con rosca cilíndrica GAS hembra-hembra de 1 1/2" de diámetro, PN=56 bar. (material) | 2 | 1780160 | 3560320.000 |
| mt08tan330f | Ud | Material auxiliar para montaje y sujeción a la obra de las tuberías de acero, de 1 1/2" DN 40 mm. (material) | 0.6 | 5871 | 3522.600 |
| mt08tan010fm | m | Tubo de acero negro, con soldadura longitudinal por resistencia eléctrica, serie M, de 1 1/2" DN 40 mm de diámetro y 3,2 mm de espesor, con el precio incrementado el 60% en concepto de accesorios y piezas especiales. (material) | 0.6 | 77944 | 46766.400 |
| mt43acv090a | Ud | Llave de esfera de latón con mando de palanca, con rosca cilíndrica GAS hembra-hembra de 1/4" de diámetro, PN=30 bar, acabado cromado. (material) | 1 | 73491 | 73491.000 |
| mt43www050 | Ud | Manómetro de acero inoxidable con baño de glicerina y diámetro de esfera de 60 mm, con toma vertical, para montaje roscado de 1/4", escala de presión de 0 a 40 bar. (material) | 1 | 115293 | 115293.000 |
| mt43acv200 | Ud | Válvula de seguridad de latón, con rosca cónica NPT de 3/4" de diámetro. (material) | 1 | 342585 | 342585.000 |
| mt43acv250 | Ud | Acoplamiento de latón hembra-macho con tuerca, para boca para la carga, con rosca trapezoidal ACME de 1 3/4" de diámetro y rosca cónica NPT de 1" de diámetro. (material) | 1 | 215351 | 215351.000 |
| mt43www070 | Ud | Armario de poliéster de 480x350x220 mm, con puerta, cerradura de triángulo y lengüetas para candado. (material) | 1 | 679405 | 679405.000 |
| mo010 | h | Oficial instalador de gas. (mano de obra) | 2.761 | 68578.53 | 189345.321 |
| mo109 | h | Medio oficial instalador de gas. (mano de obra) | 2.761 | 42707.99 | 117916.760 |
| % | % | Herramientas | 2 % | 5623478.081 | 112469.562 |
|  |  | Costes directos |  |  | 5735947.643 |

Residuos:
- colocación: mt08tan010fm; factor de residuo 0.0343736

## Recursos

**mt43acv150** Ud Boca para la carga de latón con clapeta, con rosca cónica NPT de 1 1/4" de diámetro
Datos técnicos: Coste energético 456.859 MJ; Emisión de CO2 30.741 kg
Residuos:
- embalaje: re150101 Envases de papel y cartón. (componente de residuo); rendimiento 0.072 kg; Código LER 15 01 01; Masa del elemento 1 kg; Volumen 0.001333 m3

**mt43acv100d** Ud Llave de esfera de acero inoxidable con mando de palanca
Datos técnicos: Coste energético 64.807 MJ; Emisión de CO2 9.589 kg
Residuos:
- embalaje: re150101 Envases de papel y cartón; rendimiento 0.081 kg

**mt08tan010fm** m Tubo de acero negro
Datos técnicos: Coste energético 36.787 MJ; Emisión de CO2 1.809 kg; Código LER 17 04 05; Masa del elemento 3.56 kg; Volumen 0.001695 m3
Residuos:
- embalaje: re170201 Madera. (componente de residuo); rendimiento 0.011 kg; Código LER 17 02 01; Masa del elemento 1 kg; Volumen 0.000909 m3
- embalaje: re170203 Plástico. (componente de residuo); rendimiento 0.003 kg; Código LER 17 02 03; Masa del elemento 1 kg; Volumen 0.001667 m3

**mt43acv090a** Ud Llave de esfera de latón con mando de palanca
Datos técnicos: Coste energético 33.422 MJ; Emisión de CO2 2.303 kg
Residuos:
- embalaje: re150101 Envases de papel y cartón; rendimiento 0.072 kg

**mt43acv200** Ud Válvula de seguridad de latón, con rosca cónica NPT de 3/4" de diámetro
Datos técnicos: Coste energético 511.326 MJ; Emisión de CO2 34.399 kg
Residuos:
- embalaje: re150101 Envases de papel y cartón; rendimiento 0.072 kg

**mt43acv250** Ud Acoplamiento de latón hembra-macho con tuerca
Datos técnicos: Coste energético 0.039 MJ; Emisión de CO2 0.061 kg
Residuos:
- embalaje: re150101 Envases de papel y cartón; rendimiento 0.072 kg

**mt43www070** Ud Armario de poliéster de 480x350x220 mm, con puerta, cerradura de triángulo y lengüetas para candado
Datos técnicos: Coste energético 0.019 MJ; Emisión de CO2 0.030 kg
Residuos:
- embalaje: re150101 Envases de papel y cartón; rendimiento 0.035 kg
