# Filtro retenedor de residuos de gas

- Propiedad del archivo: CYPE Ingenieros S.A.
- Formato: FIEBDC-3/2016
- Programa: Generador de precios de la construcción. CYPE Ingenieros, S.A.
- Fecha: 10/04/2024
- Ámbito geográfico: Paraguay
- Divisa: PYG
- Costes indirectos: 3 %
- Gastos generales: 13 %
- Beneficio industrial: 6 %
- IVA: 10 %

## I Instalaciones

### IG Gases combustibles

#### IGW Elementos

**IGW025** Ud Filtro retenedor de residuos de gas.
Filtro retenedor de residuos de acero, con tamiz de acero inoxidable con perforaciones de 100 µm de diámetro, con bridas de 1", PN=40 bar.
Incluye: Montaje, conexionado y comprobación de su correcto funcionamiento.
Criterio de medición de proyecto: Número de unidades previstas, según documentación gráfica de Proyecto.
Criterio de medición de obra: Se medirá el número de unidades realmente ejecutadas según especificaciones de Proyecto.

| Código | Ud | Descripción | Rendimiento | Precio | Importe |
|---|---|---|---|---|---|
| mt43acf040c | Ud | Filtro retenedor de residuos de acero, con tamiz de acero inoxidable con perforaciones de 100 µm de diámetro, con bridas de 1", PN=40 bar. (material) | 1 | 2523358 | 2523358.000 |
| mo010 | h | Oficial instalador de gas. (mano de obra) | 0.184 | 68578.53 | 12618.450 |
| mo109 | h | Medio oficial instalador de gas. (mano de obra) | 0.184 | 42707.99 | 7858.270 |
| % | % | Herramientas | 2 % | 2543834.720 | 50876.694 |
|  |  | Costes directos |  |  | 2594711.414 |

## Recursos

**mt43acf040c** Ud Filtro retenedor de residuos de acero
Datos técnicos: Coste energético 46.542 MJ; Emisión de CO2 4.524 kg
Residuos:
- embalaje: re150101 Envases de papel y cartón. (componente de residuo); rendimiento 0.086 kg; Código LER 15 01 01; Masa del elemento 1 kg; Volumen 0.001333 m3
