# Tubería de acero galvanizado, con soldadura longitudinal

- Propiedad del archivo: CYPE Ingenieros S.A.
- Formato: FIEBDC-3/2016
- Programa: Generador de precios de la construcción. CYPE Ingenieros, S.A.
- Fecha: 06/11/2025
- Ámbito geográfico: Paraguay
- Divisa: PYG
- Costes indirectos: 3 %
- Gastos generales: 13 %
- Beneficio industrial: 6 %
- IVA: 10 %

## I Instalaciones

### IH Tuberías para fluidos

#### IHA Tuberías de acero

**IHA110** m Tubería de acero galvanizado, con soldadura longitudinal.
Tubería formada por tubo de acero galvanizado, con soldadura longitudinal por resistencia eléctrica, serie M, de 1" DN 25 mm de diámetro y 3,2 mm de espesor. Instalación en superficie. Incluso material auxiliar para montaje y sujeción a la obra, accesorios y piezas especiales.
Incluye: Replanteo. Colocación y fijación de tubos, accesorios y piezas especiales.
Criterio de medición de proyecto: Longitud medida según documentación gráfica de Proyecto.
Criterio de medición de obra: Se medirá la longitud realmente ejecutada según especificaciones de Proyecto.

| Código | Ud | Descripción | Rendimiento | Precio | Importe |
|---|---|---|---|---|---|
| mt08tag400d | Ud | Material auxiliar para montaje y sujeción a la obra de las tuberías de acero galvanizado, de 1" DN 25 mm. (material) | 1 | 4004 | 4004.000 |
| mt08tag010ag | m | Tubo de acero galvanizado, con soldadura longitudinal por resistencia eléctrica, serie M, de 1" DN 25 mm de diámetro y 3,2 mm de espesor, con el precio incrementado el 30% en concepto de accesorios y piezas especiales. (material) | 1 | 61181 | 61181.000 |
| mo008 | h | Oficial plomero. (mano de obra) | 0.283 | 73602.09 | 20829.391 |
| mo107 | h | Medio oficial plomero. (mano de obra) | 0.283 | 45830.76 | 12970.105 |
| % | % | Herramientas | 2 % | 98984.496 | 1979.690 |
|  |  | Costes directos |  |  | 100964.186 |

Residuos:
- colocación: mt08tag010ag; factor de residuo 0.0330876

## Recursos

**mt08tag010ag** m Tubo de acero galvanizado
Datos técnicos: Coste energético 117.013 MJ; Emisión de CO2 11.755 kg; Código LER 17 04 05; Masa del elemento 2.41 kg; Volumen 0.001148 m3
Residuos:
- embalaje: re170201 Madera. (componente de residuo); rendimiento 0.011 kg; Código LER 17 02 01; Masa del elemento 1 kg; Volumen 0.000909 m3
- embalaje: re170203 Plástico. (componente de residuo); rendimiento 0.003 kg; Código LER 17 02 03; Masa del elemento 1 kg; Volumen 0.001667 m3
