# Tubería de acero galvanizado, sin soldadura

- Propiedad del archivo: CYPE Ingenieros S.A.
- Formato: FIEBDC-3/2016
- Programa: Generador de precios de la construcción. CYPE Ingenieros, S.A.
- Fecha: 10/04/2024
- Ámbito geográfico: Paraguay
- Divisa: PYG
- Costes indirectos: 3 %
- Gastos generales: 13 %
- Beneficio industrial: 6 %
- IVA: 10 %

## I Instalaciones

### IH Tuberías para fluidos

#### IHA Tuberías de acero

**IHA120** m Tubería de acero galvanizado, sin soldadura.
Tubería formada por tubo de acero galvanizado estirado sin soldadura, serie M, de 1" DN 25 mm de diámetro y 3,2 mm de espesor. Instalación en superficie. Incluso material auxiliar para montaje y sujeción a la obra, accesorios y piezas especiales.
Incluye: Replanteo. Colocación y fijación de tubos, accesorios y piezas especiales.
Criterio de medición de proyecto: Longitud medida según documentación gráfica de Proyecto.
Criterio de medición de obra: Se medirá la longitud realmente ejecutada según especificaciones de Proyecto.

| Código | Ud | Descripción | Rendimiento | Precio | Importe |
|---|---|---|---|---|---|
| mt08tag400d | Ud | Material auxiliar para montaje y sujeción a la obra de las tuberías de acero galvanizado, de 1" DN 25 mm. (material) | 1 | 3983 | 3983.000 |
| mt08tag015dg | m | Tubo de acero galvanizado estirado sin soldadura, serie M, de 1" DN 25 mm de diámetro y 3,2 mm de espesor, con el precio incrementado el 30% en concepto de accesorios y piezas especiales. (material) | 1 | 103550 | 103550.000 |
| mo008 | h | Oficial plomero. (mano de obra) | 0.283 | 68578.53 | 19407.724 |
| mo107 | h | Medio oficial plomero. (mano de obra) | 0.283 | 42707.99 | 12086.361 |
| % | % | Herramientas | 2 % | 139027.085 | 2780.542 |
|  |  | Costes directos |  |  | 141807.627 |

Residuos:
- colocación: mt08tag015dg; factor de residuo 0.0320988

## Recursos

**mt08tag015dg** m Tubo de acero galvanizado estirado sin soldadura
Datos técnicos: Coste energético 62.290 MJ; Emisión de CO2 6.163 kg; Código LER 17 04 05; Masa del elemento 2.41 kg; Volumen 0.001148 m3
Residuos:
- embalaje: re170201 Madera. (componente de residuo); rendimiento 0.011 kg; Código LER 17 02 01; Masa del elemento 1 kg; Volumen 0.000909 m3
- embalaje: re170203 Plástico. (componente de residuo); rendimiento 0.003 kg; Código LER 17 02 03; Masa del elemento 1 kg; Volumen 0.001667 m3
