# Tubería de polibutileno (PB) con barrera de oxígeno

- Propiedad del archivo: CYPE Ingenieros S.A.
- Formato: FIEBDC-3/2016
- Programa: Generador de precios de la construcción. CYPE Ingenieros, S.A.
- Fecha: 10/04/2024
- Ámbito geográfico: Paraguay
- Divisa: PYG
- Costes indirectos: 3 %
- Gastos generales: 13 %
- Beneficio industrial: 6 %
- IVA: 10 %

## I Instalaciones

### IH Tuberías para fluidos

#### IHB Tuberías de polibutileno

**IHB020** m Tubería de polibutileno (PB) con barrera de oxígeno.
Tubería formada por tubo de polibutileno (PB) con barrera de oxígeno (EVOH), serie 4, de 15 mm de diámetro exterior y 1,7 mm de espesor. Instalación en superficie. Incluso material auxiliar para montaje y sujeción a la obra, accesorios y piezas especiales.
Incluye: Replanteo. Colocación y fijación de tubos, accesorios y piezas especiales.
Criterio de medición de proyecto: Longitud medida según documentación gráfica de Proyecto.
Criterio de medición de obra: Se medirá la longitud realmente ejecutada según especificaciones de Proyecto.

| Código | Ud | Descripción | Rendimiento | Precio | Importe |
|---|---|---|---|---|---|
| mt37tps420a | Ud | Material auxiliar para montaje y sujeción a la obra de las tuberías de polibutileno (PB) con barrera de oxígeno (EVOH), de 15 mm de diámetro exterior. (material) | 1 | 1383 | 1383.000 |
| mt37tps020ag | m | Tubo de polibutileno (PB) con barrera de oxígeno (EVOH), serie 4, de 15 mm de diámetro exterior y 1,7 mm de espesor, según ISO 15876-2, con el precio incrementado el 30% en concepto de accesorios y piezas especiales. (material) | 1 | 35957 | 35957.000 |
| mo008 | h | Oficial plomero. (mano de obra) | 0.074 | 68578.53 | 5074.811 |
| mo107 | h | Medio oficial plomero. (mano de obra) | 0.074 | 42707.99 | 3160.391 |
| % | % | Herramientas | 2 % | 45575.202 | 911.504 |
|  |  | Costes directos |  |  | 46486.706 |

Residuos:
- colocación: mt37tps020ag; factor de residuo 0.0275

## Recursos

**mt37tps020ag** m Tubo de polibutileno (PB) con barrera de oxígeno (EVOH)
Datos técnicos: Coste energético 6.782 MJ; Emisión de CO2 0.337 kg; Código LER 17 02 03; Masa del elemento 0.07 kg; Volumen 0.000117 m3
