# Tubería multicapa de polipropileno copolímero random resistente a la temperatura/polipropileno copolímero random resistente a la temperatura/polipropileno copolímero random (PP-RCT/PP-RCT/PP-R)

- Propiedad del archivo: CYPE Ingenieros S.A.
- Formato: FIEBDC-3/2016
- Programa: Generador de precios de la construcción. CYPE Ingenieros, S.A.
- Fecha: 10/04/2024
- Ámbito geográfico: Paraguay
- Divisa: PYG
- Costes indirectos: 3 %
- Gastos generales: 13 %
- Beneficio industrial: 6 %
- IVA: 10 %

## I Instalaciones

### IH Tuberías para fluidos

#### IHM Tuberías multicapa

**IHM420** m Tubería multicapa de polipropileno copolímero random resistente a la temperatura/polipropileno copolímero random resistente a la temperatura/polipropileno copolímero random (PP-RCT/PP-RCT/PP-R).
Tubería formada por tubo multicapa de polipropileno copolímero random resistente a la temperatura/polipropileno copolímero random resistente a la temperatura/polipropileno copolímero random (PP-RCT/PP-RCT/PP-R), serie 3,2, de 16 mm de diámetro exterior y 2,2 mm de espesor. Instalación en superficie. Incluso material auxiliar para montaje y sujeción a la obra, accesorios y piezas especiales.
Incluye: Replanteo. Colocación y fijación de tubos, accesorios y piezas especiales.
Criterio de medición de proyecto: Longitud medida según documentación gráfica de Proyecto.
Criterio de medición de obra: Se medirá la longitud realmente ejecutada según especificaciones de Proyecto.

| Código | Ud | Descripción | Rendimiento | Precio | Importe |
|---|---|---|---|---|---|
| mt37toa403a | Ud | Material auxiliar para montaje y sujeción a la obra de las tuberías multicapa de polipropileno copolímero random resistente a la temperatura/polipropileno copolímero random resistente a la temperatura/polipropileno copolímero random (PP-RCT/PP-RCT/PP-R), serie 3,2, de 16 mm de diámetro exterior. (material) | 1 | 1153 | 1153.000 |
| mt37toa113ag | m | Tubo multicapa de polipropileno copolímero random resistente a la temperatura/polipropileno copolímero random resistente a la temperatura/polipropileno copolímero random (PP-RCT/PP-RCT/PP-R), serie 3,2, de 16 mm de diámetro exterior y 2,2 mm de espesor, según ISO 15874-2, con el precio incrementado el 30% en concepto de accesorios y piezas especiales. (material) | 1 | 36346 | 36346.000 |
| mo008 | h | Oficial plomero. (mano de obra) | 0.049 | 68578.53 | 3360.348 |
| mo107 | h | Medio oficial plomero. (mano de obra) | 0.049 | 42707.99 | 2092.692 |
| % | % | Herramientas | 2 % | 42952.040 | 859.041 |
|  |  | Costes directos |  |  | 43811.081 |

Residuos:
- colocación: mt37toa113ag; factor de residuo 0.0275

## Recursos

**mt37toa113ag** m Tubo multicapa de polipropileno copolímero random resistente a la temperatura/polipropileno copolímero random
Datos técnicos: Coste energético 8.364 MJ; Emisión de CO2 0.262 kg; Código LER 17 02 03; Masa del elemento 0.09 kg; Volumen 0.00015 m3
