# Acoplador de zonas KNX

- Propiedad del archivo: CYPE Ingenieros S.A.
- Formato: FIEBDC-3/2016
- Programa: Generador de precios de la construcción. CYPE Ingenieros, S.A.
- Fecha: 10/04/2024
- Ámbito geográfico: Paraguay
- Divisa: PYG
- Costes indirectos: 3 %
- Gastos generales: 13 %
- Beneficio industrial: 6 %
- IVA: 10 %

## I Instalaciones

### IM Domóticas e inmóticas

#### IMK Componentes del sistema KNX

**IMK020** Ud Acoplador de zonas KNX.
Acoplador de 2 módulos, con aislamiento galvánico, para posibilitar el intercambio de información entre dos zonas. Montaje en carril DIN.
Incluye: Montaje y conexionado.
Criterio de medición de proyecto: Número de unidades previstas, según documentación gráfica de Proyecto.
Criterio de medición de obra: Se medirá el número de unidades realmente ejecutadas según especificaciones de Proyecto.

| Código | Ud | Descripción | Rendimiento | Precio | Importe |
|---|---|---|---|---|---|
| mt35dac010a | Ud | Acoplador de 2 módulos, con aislamiento galvánico, para dispositivos con protocolo de comunicación KNX, con bornes de conexión y ramal 45° simple, para montaje en carril DIN. (material) | 1 | 3542240 | 3542240.000 |
| mo003 | h | Oficial electricista. (mano de obra) | 0.27 | 68578.53 | 18516.203 |
| mo102 | h | Medio oficial electricista. (mano de obra) | 0.27 | 42707.99 | 11531.157 |
| mo123 | h | Especialista en la puesta en marcha de instalaciones. (mano de obra) | 0.54 | 129708.58 | 70042.633 |
| % | % | Herramientas | 2 % | 3642329.993 | 72846.600 |
|  |  | Costes directos |  |  | 3715176.593 |
