# Entrada binaria KNX

- Propiedad del archivo: CYPE Ingenieros S.A.
- Formato: FIEBDC-3/2016
- Programa: Generador de precios de la construcción. CYPE Ingenieros, S.A.
- Fecha: 10/04/2024
- Ámbito geográfico: Paraguay
- Divisa: PYG
- Costes indirectos: 3 %
- Gastos generales: 13 %
- Beneficio industrial: 6 %
- IVA: 10 %

## I Instalaciones

### IM Domóticas e inmóticas

#### IMK Componentes del sistema KNX

**IMK200** Ud Entrada binaria KNX.
Entrada binaria para conectar hasta 4 dispositivos convencionales con tensión nominal 230 V, de 2 módulos, con protocolo de comunicación KNX. Montaje en carril DIN.
Incluye: Montaje y conexionado.
Criterio de medición de proyecto: Número de unidades previstas, según documentación gráfica de Proyecto.
Criterio de medición de obra: Se medirá el número de unidades realmente ejecutadas según especificaciones de Proyecto.

| Código | Ud | Descripción | Rendimiento | Precio | Importe |
|---|---|---|---|---|---|
| mt35dse010a | Ud | Entrada binaria para conectar hasta 4 dispositivos convencionales con tensión nominal 230 V, de 2 módulos, con protocolo de comunicación KNX, con borne de conexión y ramal 45° simple KNX, para montaje en carril DIN. (material) | 1 | 3124313 | 3124313.000 |
| mo003 | h | Oficial electricista. (mano de obra) | 0.258 | 68578.53 | 17693.261 |
| mo102 | h | Medio oficial electricista. (mano de obra) | 0.258 | 42707.99 | 11018.661 |
| mo123 | h | Especialista en la puesta en marcha de instalaciones. (mano de obra) | 0.516 | 129708.58 | 66929.627 |
| % | % | Herramientas | 2 % | 3219954.549 | 64399.091 |
|  |  | Costes directos |  |  | 3284353.640 |
