# Fuente de alimentación KNX

- Propiedad del archivo: CYPE Ingenieros S.A.
- Formato: FIEBDC-3/2016
- Programa: Generador de precios de la construcción. CYPE Ingenieros, S.A.
- Fecha: 10/04/2024
- Ámbito geográfico: Paraguay
- Divisa: PYG
- Costes indirectos: 3 %
- Gastos generales: 13 %
- Beneficio industrial: 6 %
- IVA: 10 %

## I Instalaciones

### IM Domóticas e inmóticas

#### IMK Componentes del sistema KNX

**IMK800** Ud Fuente de alimentación KNX.
Fuente de alimentación de 4 módulos, con filtro de banda y salida adicional, intensidad de salida máxima 160 mA, para dispositivos con protocolo de comunicación KNX, tensión nominal entre 200 y 240 Vca (50/60 Hz) o entre 240 y 250 Vcc, tensión en la salida para la línea bus entre 28 y 31 Vcc y tensión en la salida adicional 30 Vcc. Montaje en carril DIN.
Incluye: Montaje y conexionado.
Criterio de medición de proyecto: Número de unidades previstas, según documentación gráfica de Proyecto.
Criterio de medición de obra: Se medirá el número de unidades realmente ejecutadas según especificaciones de Proyecto.

| Código | Ud | Descripción | Rendimiento | Precio | Importe |
|---|---|---|---|---|---|
| mt35dfa010a | Ud | Fuente de alimentación de 4 módulos, con filtro de banda y salida adicional, intensidad de salida máxima 160 mA, para dispositivos con protocolo de comunicación KNX, tensión nominal entre 200 y 240 Vca (50/60 Hz) o entre 240 y 250 Vcc, tensión en la salida para la línea bus entre 28 y 31 Vcc y tensión en la salida adicional 30 Vcc, con borne de conexión y ramal 45° simple, para montaje en carril DIN, según EN 60669-1 y EN 60669-2-1. (material) | 1 | 1481412 | 1481412.000 |
| mo003 | h | Oficial electricista. (mano de obra) | 0.368 | 68578.53 | 25236.899 |
| mo102 | h | Medio oficial electricista. (mano de obra) | 0.368 | 42707.99 | 15716.540 |
| mo123 | h | Especialista en la puesta en marcha de instalaciones. (mano de obra) | 0.737 | 129708.58 | 95595.223 |
| % | % | Herramientas | 2 % | 1617960.662 | 32359.213 |
|  |  | Costes directos |  |  | 1650319.875 |
