# Pararrayos de malla conductora (Jaula de Faraday)

- Propiedad del archivo: CYPE Ingenieros S.A.
- Formato: FIEBDC-3/2016
- Programa: Generador de precios de la construcción. CYPE Ingenieros, S.A.
- Fecha: 06/11/2025
- Ámbito geográfico: Paraguay
- Divisa: PYG
- Costes indirectos: 3 %
- Gastos generales: 13 %
- Beneficio industrial: 6 %
- IVA: 10 %

## I Instalaciones

### IP Protección frente al rayo

#### IPE Sistemas externos

**IPE020** Ud Pararrayos de malla conductora (Jaula de Faraday).
Sistema externo de protección frente al rayo, formado por pararrayos tipo malla conductora (Jaula de Faraday), con retícula de 5x5 m y 10 m de distancia entre bajadas, de pletina conductora de cobre, desnuda, de 30x2 mm y 5 puntas captadoras de acero inoxidable y 1 m de altura, colocadas en cubierta sobre soporte de hormigón. Incluso soportes, piezas especiales, vías de chispas, tubos de protección de las bajadas y tomas de tierra con pletina conductora de cobre estañado.
Incluye: Replanteo. Colocación del soporte de hormigón. Ejecución de la toma de tierra. Montaje, conexionado y comprobación de su correcto funcionamiento.
Criterio de medición de proyecto: Número de unidades previstas, según documentación gráfica de Proyecto.
Criterio de medición de obra: Se medirá el número de unidades realmente ejecutadas según especificaciones de Proyecto.

| Código | Ud | Descripción | Rendimiento | Precio | Importe |
|---|---|---|---|---|---|
| mt41pca010a | m | Pletina conductora de cobre estañado, desnuda, de 30x2 mm. (material) | 107 | 524696 | 56142472.000 |
| mt41pea030dbh | Ud | Punta captadora de acero inoxidable, de 16 mm de diámetro y 1 m de altura. (material) | 5 | 915578 | 4577890.000 |
| mt41paa100a | Ud | Soporte de hormigón, para fijación de punta captadora de 16 mm de diámetro y 1 m de longitud. (material) | 5 | 301538 | 1507690.000 |
| mt41paa102a | Ud | Junta plana, para soporte de hormigón. (material) | 5 | 179806 | 899030.000 |
| mt41paa130a | Ud | Pieza de latón, para unión de terminal aéreo a cable de cobre de 8 a 10 mm de diámetro o pletina conductora de cobre estañado de 30x2 mm. (material) | 5 | 218996 | 1094980.000 |
| mt41paa055a | Ud | Soporte cónico de polipropileno, con tapa para el relleno y base de 140x140x80 mm, para fijación de la grapa a superficies horizontales. (material) | 35 | 66805 | 2338175.000 |
| mt41paa054a | Ud | Grapa de nylon de 23x23x17 mm, para fijación de pletina conductora de cobre estañado de 30x2 mm. (material) | 74 | 29342 | 2171308.000 |
| mt41paa050a | Ud | Grapa de acero inoxidable, para fijación de pletina conductora de entre 30x2 mm y 30x3,5 mm de sección a pared. (material) | 1 | 252804 | 252804.000 |
| mt41pea040a | Ud | Terminal aéreo, de acero inoxidable, de 20 mm de diámetro y 0,5 m de altura. (material) | 2 | 1125944 | 2251888.000 |
| mt41paa110a | Ud | Soporte, para fijación de terminal aéreo a mástil de antena de diámetro máximo 50 mm. (material) | 1 | 593836 | 593836.000 |
| mt41paa120a | Ud | Soporte en ángulo, para fijación de terminal aéreo a superficie vertical. (material) | 1 | 284278 | 284278.000 |
| mt41paa090a | Ud | Soporte de acero inoxidable, para fijación de grapa a perfil metálico. (material) | 1 | 129956 | 129956.000 |
| mt41paa070a | Ud | Vía de chispas, para mástil de antena y conexión a pletina de cobre estañado. (material) | 1 | 2975375 | 2975375.000 |
| mt41paa080a | Ud | Vía de chispas, para unión entre tomas de tierra. (material) | 3 | 2770695 | 8312085.000 |
| mt41paa053a | Ud | Manguito de latón de 55x55 mm con placa intermedia, para unión múltiple de cables de cobre de 8 a 10 mm de diámetro y pletinas conductoras de cobre estañado de 30x2 mm. (material) | 17 | 334737 | 5690529.000 |
| mt41paa052a | Ud | Manguito seccionador de latón, de 70x50x15 mm, con sistema de bisagra, para unión de pletinas conductoras de entre 30x2 mm y 30x3,5 mm de sección. (material) | 2 | 432306 | 864612.000 |
| mt41pca020a | Ud | Tubo de acero galvanizado, de 2 m de longitud, para la protección de la bajada de la pletina conductora. (material) | 2 | 587237 | 1174474.000 |
| mt35ata010a | Ud | Registro de polipropileno para toma de tierra, de 250x250x250 mm, con tapa de registro. (material) | 4 | 1357935 | 5431740.000 |
| mt35ata020a | Ud | Puente para comprobación de puesta a tierra de la instalación eléctrica. (material) | 2 | 1029594 | 2059188.000 |
| mt35ate020a | Ud | Electrodo para red de toma de tierra cobreado con 254 µm, fabricado en acero, de 14,3 mm de diámetro y 2 m de longitud. (material) | 2 | 516878 | 1033756.000 |
| mt41paa140a | Ud | Pieza de latón, para unión de electrodo de toma de tierra a cable de cobre de 8 a 10 mm de diámetro o pletina conductora de cobre estañado de 30x2 mm. (material) | 2 | 218996 | 437992.000 |
| mt35ata030a | Ud | Bote de 5 kg de gel concentrado, ecológico y no corrosivo, para la preparación de 20 litros de mejorador de la conductividad de puestas a tierra. (material) | 2 | 1028071 | 2056142.000 |
| mo007 | h | Oficial instalador de pararrayos. (mano de obra) | 35.849 | 73602.09 | 2638561.324 |
| mo106 | h | Medio oficial instalador de pararrayos. (mano de obra) | 35.849 | 45830.76 | 1642986.915 |
| % | % | Herramientas | 2 % | 106561748.239 | 2131234.965 |
|  |  | Costes directos |  |  | 108692983.204 |

Residuos:
- colocación: mt41pca010a Pletina conductora de cobre estañado, desnuda, de 30x2 mm; factor de residuo 0.024
- colocación: mt41paa050a Grapa de acero inoxidable, para fijación de pletina conductora de entre 30x2 mm y 30x3,5 mm de sección a pared; factor de residuo 0.0045098
- colocación: mt41pca020a Tubo de acero galvanizado, de 2 m de longitud, para la protección de la bajada de la pletina conductora; factor de residuo 0.0280411

## Recursos

**mt41pca010a** m Pletina conductora de cobre estañado, desnuda, de 30x2 mm
Datos técnicos: Coste energético 20.467 MJ; Emisión de CO2 0.417 kg; Código LER 17 04 01; Masa del elemento 0.534 kg; Volumen 0.000356 m3
Residuos:
- embalaje: re170203 Plástico. (componente de residuo); rendimiento 0.008 kg; Código LER 17 02 03; Masa del elemento 1 kg; Volumen 0.001667 m3

**mt41paa054a** Ud Grapa de nylon de 23x23x17 mm, para fijación de pletina conductora de cobre estañado de 30x2 mm
Datos técnicos: Coste energético 2.489 MJ; Emisión de CO2 0.181 kg
Residuos:
- embalaje: re150101 Envases de papel y cartón. (componente de residuo); rendimiento 0.072 kg; Código LER 15 01 01; Masa del elemento 1 kg; Volumen 0.001333 m3

**mt41paa050a** Ud Grapa de acero inoxidable, para fijación de pletina conductora de entre 30x2 mm y 30x3,5 mm de sección a pared
Datos técnicos: Coste energético 6.349 MJ; Emisión de CO2 0.548 kg; Código LER 17 04 05; Masa del elemento 0.051 kg; Volumen 0.000024 m3
Residuos:
- embalaje: re170203 Plástico; rendimiento 0.04 kg

**mt41paa052a** Ud Manguito seccionador de latón
Datos técnicos: Coste energético 52.749 MJ; Emisión de CO2 3.601 kg
Residuos:
- embalaje: re150101 Envases de papel y cartón; rendimiento 0.072 kg

**mt41pca020a** Ud Tubo de acero galvanizado, de 2 m de longitud, para la protección de la bajada de la pletina conductora
Datos técnicos: Coste energético 498.086 MJ; Emisión de CO2 50.692 kg; Código LER 17 04 05; Masa del elemento 10.36 kg; Volumen 0.004933 m3
Residuos:
- embalaje: re170203 Plástico; rendimiento 0.028 kg

**mt35ata010a** Ud Registro de polipropileno para toma de tierra, de 250x250x250 mm, con tapa de registro
Datos técnicos: Coste energético 130.607 MJ; Emisión de CO2 4.153 kg
Residuos:
- embalaje: re150101 Envases de papel y cartón; rendimiento 0.075 kg

**mt35ata020a** Ud Puente para comprobación de puesta a tierra de la instalación eléctrica
Datos técnicos: Coste energético 113.365 MJ; Emisión de CO2 7.672 kg
Residuos:
- embalaje: re150101 Envases de papel y cartón; rendimiento 0.072 kg

**mt35ate020a** Ud Electrodo para red de toma de tierra cobreado con 254 µm, fabricado en acero, de 14,3 mm de diámetro y 2 m de longitud
Datos técnicos: Coste energético 35.189 MJ; Emisión de CO2 1.486 kg
Residuos:
- embalaje: re150101 Envases de papel y cartón; rendimiento 0.072 kg
