# Terminal de aireación

- Propiedad del archivo: CYPE Ingenieros S.A.
- Formato: FIEBDC-3/2016
- Programa: Generador de precios de la construcción. CYPE Ingenieros, S.A.
- Fecha: 10/04/2024
- Ámbito geográfico: Paraguay
- Divisa: PYG
- Costes indirectos: 3 %
- Gastos generales: 13 %
- Beneficio industrial: 6 %
- IVA: 10 %

## I Instalaciones

### IS Evacuación de aguas

#### ISB Bajantes

**ISB044** Ud Terminal de aireación.
Sombrerete de ventilación de PVC, de 110 mm de diámetro, para tubería de ventilación, conectado al extremo superior de la bajante con unión pegada con adhesivo. Incluso líquido limpiador y adhesivo para tubos y accesorios de PVC.
Incluye: Replanteo. Montaje y conexionado.
Criterio de medición de proyecto: Número de unidades previstas, según documentación gráfica de Proyecto.
Criterio de medición de obra: Se medirá el número de unidades realmente ejecutadas según especificaciones de Proyecto.

| Código | Ud | Descripción | Rendimiento | Precio | Importe |
|---|---|---|---|---|---|
| mt36vpj030c | Ud | Sombrerete de ventilación de PVC, de 110 mm de diámetro, para tubería de ventilación. (material) | 1 | 254123 | 254123.000 |
| mt11var009 | l | Líquido limpiador para pegado mediante adhesivo de tubos y accesorios de PVC. (material) | 0.008 | 387055 | 3096.440 |
| mt11var010 | l | Adhesivo para tubos y accesorios de PVC. (material) | 0.004 | 493289 | 1973.156 |
| mo008 | h | Oficial plomero. (mano de obra) | 0.186 | 68578.53 | 12755.607 |
| mo107 | h | Medio oficial plomero. (mano de obra) | 0.186 | 42707.99 | 7943.686 |
| % | % | Herramientas | 2 % | 279891.889 | 5597.838 |
|  |  | Costes directos |  |  | 285489.727 |

Residuos:
- colocación: mt36vpj030c Sombrerete de ventilación de PVC, de 110 mm de diámetro, para tubería de ventilación; factor de residuo 0.0250429
- colocación: mt11var009 Líquido limpiador para pegado mediante adhesivo de tubos y accesorios de PVC; factor de residuo 0.0275

## Recursos

**mt36vpj030c** Ud Sombrerete de ventilación de PVC, de 110 mm de diámetro, para tubería de ventilación
Datos técnicos: Coste energético 40.709 MJ; Emisión de CO2 2.051 kg; Código LER 17 02 03; Masa del elemento 0.42 kg; Volumen 0.0007 m3
Residuos:
- embalaje: re150101 Envases de papel y cartón. (componente de residuo); rendimiento 0.037 kg; Código LER 15 01 01; Masa del elemento 1 kg; Volumen 0.001333 m3

**mt11var009** l Líquido limpiador para pegado mediante adhesivo de tubos y accesorios de PVC
Datos técnicos: Coste energético 3.819 MJ; Emisión de CO2 0.202 kg; Código LER 20 01 30; Masa del elemento 1 kg; Volumen 0.001 m3
Residuos:
- embalaje: re170203 Plástico. (componente de residuo); rendimiento 0.032 kg; Código LER 17 02 03; Masa del elemento 1 kg; Volumen 0.001667 m3
