# Válvula de aireación

- Propiedad del archivo: CYPE Ingenieros S.A.
- Formato: FIEBDC-3/2016
- Programa: Generador de precios de la construcción. CYPE Ingenieros, S.A.
- Fecha: 10/04/2024
- Ámbito geográfico: Paraguay
- Divisa: PYG
- Costes indirectos: 3 %
- Gastos generales: 13 %
- Beneficio industrial: 6 %
- IVA: 10 %

## I Instalaciones

### IS Evacuación de aguas

#### ISD Ramales 45° simples individuales

**ISD007** Ud Válvula de aireación.
Válvula de ventilación de PVC, de 40 mm de diámetro, para tubería de ventilación terciaria, colocada mediante unión a presión con junta elástica.
Incluye: Montaje, conexionado y comprobación de su correcto funcionamiento.
Criterio de medición de proyecto: Número de unidades previstas, según documentación gráfica de Proyecto.
Criterio de medición de obra: Se medirá el número de unidades realmente ejecutadas según especificaciones de Proyecto.

| Código | Ud | Descripción | Rendimiento | Precio | Importe |
|---|---|---|---|---|---|
| mt36vpj010c | Ud | Válvula de ventilación de PVC, de 40 mm de diámetro, para tubería de ventilación terciaria. (material) | 1 | 310434 | 310434.000 |
| mo008 | h | Oficial plomero. (mano de obra) | 0.247 | 68578.53 | 16938.897 |
| mo107 | h | Medio oficial plomero. (mano de obra) | 0.247 | 42707.99 | 10548.874 |
| % | % | Herramientas | 2 % | 337921.771 | 6758.435 |
|  |  | Costes directos |  |  | 344680.206 |

Residuos:
- colocación: mt36vpj010c Válvula de ventilación de PVC, de 40 mm de diámetro, para tubería de ventilación terciaria; factor de residuo 0.0242909

## Recursos

**mt36vpj010c** Ud Válvula de ventilación de PVC, de 40 mm de diámetro, para tubería de ventilación terciaria
Datos técnicos: Coste energético 21.334 MJ; Emisión de CO2 1.090 kg; Código LER 17 02 03; Masa del elemento 0.22 kg; Volumen 0.000367 m3
Residuos:
- embalaje: re150101 Envases de papel y cartón. (componente de residuo); rendimiento 0.037 kg; Código LER 15 01 01; Masa del elemento 1 kg; Volumen 0.001333 m3
