# Válvula de aireación

- Propiedad del archivo: CYPE Ingenieros S.A.
- Formato: FIEBDC-3/2016
- Programa: Generador de precios de la construcción. CYPE Ingenieros, S.A.
- Fecha: 10/04/2024
- Ámbito geográfico: Paraguay
- Divisa: PYG
- Costes indirectos: 3 %
- Gastos generales: 13 %
- Beneficio industrial: 6 %
- IVA: 10 %

## I Instalaciones

### IS Evacuación de aguas

#### ISD Ramales 45° simples individuales

**ISD007** Ud Válvula de aireación.
Válvula de ventilación de PVC-U, ABS y ASA, de 100 mm de diámetro, de 19 l/s de caudal máximo, para tubería de ventilación primaria o secundaria, colocada mediante unión a presión con junta elástica.
Incluye: Montaje, conexionado y comprobación de su correcto funcionamiento.
Criterio de medición de proyecto: Número de unidades previstas, según documentación gráfica de Proyecto.
Criterio de medición de obra: Se medirá el número de unidades realmente ejecutadas según especificaciones de Proyecto.

| Código | Ud | Descripción | Rendimiento | Precio | Importe |
|---|---|---|---|---|---|
| mt36vpj020kb | Ud | Válvula de ventilación de PVC-U, ABS y ASA, de 100 mm de diámetro, de 19 l/s de caudal máximo, para tubería de ventilación primaria o secundaria. (material) | 1 | 945434 | 945434.000 |
| mo008 | h | Oficial plomero. (mano de obra) | 0.247 | 68578.53 | 16938.897 |
| mo107 | h | Medio oficial plomero. (mano de obra) | 0.247 | 42707.99 | 10548.874 |
| % | % | Herramientas | 2 % | 972921.771 | 19458.435 |
|  |  | Costes directos |  |  | 992380.206 |

Residuos:
- colocación: mt36vpj020kb; factor de residuo 0.0165

## Recursos

**mt36vpj020kb** Ud Válvula de ventilación de PVC-U
Datos técnicos: Coste energético 50.400 MJ; Emisión de CO2 2.537 kg; Código LER 17 02 03; Masa del elemento 0.52 kg; Volumen 0.000867 m3
Residuos:
- embalaje: re150101 Envases de papel y cartón. (componente de residuo); rendimiento 0.042 kg; Código LER 15 01 01; Masa del elemento 1 kg; Volumen 0.001333 m3
