# Canaleta de drenaje para ducha de obra

- Propiedad del archivo: CYPE Ingenieros S.A.
- Formato: FIEBDC-3/2016
- Programa: Generador de precios de la construcción. CYPE Ingenieros, S.A.
- Fecha: 10/04/2024
- Ámbito geográfico: Paraguay
- Divisa: PYG
- Costes indirectos: 3 %
- Gastos generales: 13 %
- Beneficio industrial: 6 %
- IVA: 10 %

## I Instalaciones

### IS Evacuación de aguas

#### ISD Ramales 45° simples individuales

**ISD010** Ud Canaleta de drenaje para ducha de obra.
Canaleta de drenaje de acero inoxidable de 50 mm de ancho y 650 mm de longitud, con sifón extraíble y válvula de aireación de ABS de salida horizontal de ABS de 40 mm de diámetro y 69 mm de altura, y rejilla de acero inoxidable, para desagüe de ducha de obra.
Incluye: Montaje, conexionado y comprobación de su correcto funcionamiento.
Criterio de medición de proyecto: Número de unidades previstas, según documentación gráfica de Proyecto.
Criterio de medición de obra: Se medirá el número de unidades realmente ejecutadas según especificaciones de Proyecto.

| Código | Ud | Descripción | Rendimiento | Precio | Importe |
|---|---|---|---|---|---|
| mt15rej030iifs | Ud | Canaleta de drenaje de acero inoxidable de 50 mm de ancho y 650 mm de longitud, con sifón extraíble y válvula de aireación de ABS de salida horizontal de ABS de 40 mm de diámetro y 69 mm de altura, y rejilla de acero inoxidable, para ducha de obra. (material) | 1 | 4065565 | 4065565.000 |
| mo008 | h | Oficial plomero. (mano de obra) | 0.185 | 68578.53 | 12687.028 |
| mo107 | h | Medio oficial plomero. (mano de obra) | 0.093 | 42707.99 | 3971.843 |
| % | % | Herramientas | 2 % | 4082223.871 | 81644.477 |
|  |  | Costes directos |  |  | 4163868.348 |
