# Montacargas

- Propiedad del archivo: CYPE Ingenieros S.A.
- Formato: FIEBDC-3/2016
- Programa: Generador de precios de la construcción. CYPE Ingenieros, S.A.
- Fecha: 10/04/2024
- Ámbito geográfico: Paraguay
- Divisa: PYG
- Costes indirectos: 3 %
- Gastos generales: 13 %
- Beneficio industrial: 6 %
- IVA: 10 %

## I Instalaciones

### IT Transporte

#### ITC Montacargas

**ITC010** Ud Montacargas.
Montacargas hidráulico para 100 kg, de 4 detenidas (9 m), con guías y un pistón. Totalmente montado, conexionado y probado.
Incluye: Replanteo. Instalación del montacargas. Conexionado con la red eléctrica.
Criterio de medición de proyecto: Número de unidades previstas, según documentación gráfica de Proyecto.
Criterio de medición de obra: Se medirá el número de unidades realmente ejecutadas según especificaciones de Proyecto.

| Código | Ud | Descripción | Rendimiento | Precio | Importe |
|---|---|---|---|---|---|
| mt39mch010bh | Ud | Montacargas hidráulico para 100 kg, de 4 detenidas (9 m), con guías y un pistón. (material) | 1 | 140532544 | 140532544.000 |
| mo016 | h | Oficial instalador de aparatos elevadores. (mano de obra) | 50.614 | 68578.53 | 3471033.717 |
| mo085 | h | Medio oficial instalador de aparatos elevadores. (mano de obra) | 50.614 | 42707.99 | 2161622.206 |
| % | % | Herramientas | 2 % | 146165199.923 | 2923303.998 |
|  |  | Costes directos |  |  | 149088503.921 |
