# Montacargas

- Propiedad del archivo: CYPE Ingenieros S.A.
- Formato: FIEBDC-3/2016
- Programa: Generador de precios de la construcción. CYPE Ingenieros, S.A.
- Fecha: 10/04/2024
- Ámbito geográfico: Paraguay
- Divisa: PYG
- Costes indirectos: 3 %
- Gastos generales: 13 %
- Beneficio industrial: 6 %
- IVA: 10 %

## I Instalaciones

### IT Transporte

#### ITC Montacargas

**ITC010** Ud Montacargas.
Montacargas hidráulico para 1500 kg, de 2 detenidas (6 m), de 2x2 m de plataforma, con guías y un pistón. Totalmente montado, conexionado y probado.
Incluye: Replanteo. Instalación del montacargas. Conexionado con la red eléctrica.
Criterio de medición de proyecto: Número de unidades previstas, según documentación gráfica de Proyecto.
Criterio de medición de obra: Se medirá el número de unidades realmente ejecutadas según especificaciones de Proyecto.

| Código | Ud | Descripción | Rendimiento | Precio | Importe |
|---|---|---|---|---|---|
| mt39mch010fa | Ud | Montacargas hidráulico para 1500 kg, de 2 detenidas (6 m), de 2x2 m de plataforma, con guías y un pistón. (material) | 1 | 164934413 | 164934413.000 |
| mo016 | h | Oficial instalador de aparatos elevadores. (mano de obra) | 60.762 | 68578.53 | 4166968.640 |
| mo085 | h | Medio oficial instalador de aparatos elevadores. (mano de obra) | 60.891 | 42707.99 | 2600532.219 |
| % | % | Herramientas | 2 % | 171701913.859 | 3434038.277 |
|  |  | Costes directos |  |  | 175135952.136 |
