# Ascensor montacamillas

- Propiedad del archivo: CYPE Ingenieros S.A.
- Formato: FIEBDC-3/2016
- Programa: Generador de precios de la construcción. CYPE Ingenieros, S.A.
- Fecha: 10/04/2024
- Ámbito geográfico: Paraguay
- Divisa: PYG
- Costes indirectos: 3 %
- Gastos generales: 13 %
- Beneficio industrial: 6 %
- IVA: 10 %

## I Instalaciones

### IT Transporte

#### ITO Ascensores para hospitales

**ITO010** Ud Ascensor montacamillas.
Suministro e instalación completa de ascensor montacamillas, eléctrico sin cuarto de máquinas, con sistema de tracción sin reductor y curva de aceleración y desaceleración progresiva, de 4 detenidas, con cabina de 1000 kg de carga nominal con capacidad para 13 personas, 1 m/s de velocidad, 1100 mm de ancho, 2090 mm de profundidad y 2250 mm de altura, maniobra colectiva de subida y bajada simple, nivel de tránsito medio, embarque simple, nivel básico de calidad y puerta corrediza automática de acero inoxidable de 900 mm de ancho y 2000 mm de altura. Incluso material para la formación de las detenciones de cabina. Totalmente montado, conexionado y probado.
Incluye: Replanteo de guías y niveles. Colocación de los puntos de fijación. Instalación de las lámparas de alumbrado del hueco. Montaje de guías, cables de tracción y pasacables. Colocación de los amortiguadores de foso. Colocación de contrapesos. Presentación de las puertas de acceso. Montaje del grupo tractor. Montaje del cuadro y conexión del cable de maniobra. Montaje del bastidor, el chasis y las puertas de cabina con sus acabados. Instalación del limitador de velocidad y el paracaídas. Instalación de las botoneras de piso y de cabina. Instalación del selector de detenidas. Conexionado con la red eléctrica. Instalación de la línea telefónica y de los sistemas de seguridad.
Criterio de medición de proyecto: Número de unidades previstas, según documentación gráfica de Proyecto.
Criterio de medición de obra: Se medirá el número de unidades realmente ejecutadas según especificaciones de Proyecto.

| Código | Ud | Descripción | Rendimiento | Precio | Importe |
|---|---|---|---|---|---|
| mt39mon010ya | Ud | Cabina de 1000 kg de carga nominal con capacidad para 13 personas, 1 m/s de velocidad, 1100 mm de ancho, 2090 mm de profundidad y 2250 mm de altura, maniobra colectiva de subida y bajada simple, nivel de tránsito medio, embarque simple, nivel básico de calidad y puerta corrediza automática de acero inoxidable de 900 mm de ancho y 2000 mm de altura, para ascensor eléctrico montacamillas. (material) | 1 | 242944451 | 242944451.000 |
| mt39mon100d | Ud | Material para la formación de detención de cabina de ascensor eléctrico montacamillas, maniobra colectiva de subida y bajada simple, nivel de tránsito medio, con puertas de acceso corredizas de acero inoxidable de 900 mm de ancho y 2000 mm de altura. (material) | 4 | 15020597 | 60082388.000 |
| mo016 | h | Oficial instalador de aparatos elevadores. (mano de obra) | 281.055 | 68578.53 | 19274338.749 |
| mo085 | h | Medio oficial instalador de aparatos elevadores. (mano de obra) | 281.055 | 42707.99 | 12003294.129 |
| % | % | Herramientas | 2 % | 334304471.878 | 6686089.438 |
|  |  | Costes directos |  |  | 340990561.316 |

## Recursos

**mt39mon010ya** Ud Cabina de 1000 kg de carga nominal con capacidad para 13 personas
Datos técnicos: Coste energético 18127.878 MJ; Emisión de CO2 1679.995 kg
Residuos:
- embalaje: re150101 Envases de papel y cartón. (componente de residuo); rendimiento 0.7 kg; Código LER 15 01 01; Masa del elemento 1 kg; Volumen 0.001333 m3
