# Pieza especial para ducto de ventilación de sección circular

- Propiedad del archivo: CYPE Ingenieros S.A.
- Formato: FIEBDC-3/2016
- Programa: Generador de precios de la construcción. CYPE Ingenieros, S.A.
- Fecha: 10/04/2024
- Ámbito geográfico: Paraguay
- Divisa: PYG
- Costes indirectos: 3 %
- Gastos generales: 13 %
- Beneficio industrial: 6 %
- IVA: 10 %

## I Instalaciones

### IV Ventilación

#### IVG Ventilación mecánica para garajes

**IVG026** Ud Pieza especial para ducto de ventilación de sección circular.
Codo 30° para ducto circular de acero galvanizado, de 80 mm de diámetro, en la red de ductos de ventilación.
Incluye: Colocación y fijación de las piezas especiales prefabricadas a la red de ductos.
Criterio de medición de proyecto: Número de unidades previstas, según documentación gráfica de Proyecto.
Criterio de medición de obra: Se medirá el número de unidades realmente ejecutadas según especificaciones de Proyecto.

| Código | Ud | Descripción | Rendimiento | Precio | Importe |
|---|---|---|---|---|---|
| mt42con218aaa | Ud | Codo 30° para ducto circular de acero galvanizado, de 80 mm de diámetro. (material) | 1 | 62793 | 62793.000 |
| mo013 | h | Oficial instalador de ductos de chapa metálica. (mano de obra) | 0.124 | 68578.53 | 8503.738 |
| mo084 | h | Medio oficial instalador de ductos de chapa metálica. (mano de obra) | 0.124 | 42789.48 | 5305.896 |
| % | % | Herramientas | 2 % | 76602.634 | 1532.053 |
|  |  | Costes directos |  |  | 78134.687 |
