# Ducto de extracción para salida de humos, de acero galvanizado, para cocina

- Propiedad del archivo: CYPE Ingenieros S.A.
- Formato: FIEBDC-3/2016
- Programa: Generador de precios de la construcción. CYPE Ingenieros, S.A.
- Fecha: 01/04/2025
- Ámbito geográfico: Paraguay
- Divisa: PYG
- Costes indirectos: 3 %
- Gastos generales: 13 %
- Beneficio industrial: 6 %
- IVA: 10 %

## I Instalaciones

### IV Ventilación

#### IVK Ventilación adicional especifica en cocina para viviendas

**IVK020** m Ducto de extracción para salida de humos, de acero galvanizado, para cocina.
Ducto de extracción para salida de humos, con una acometida por planta, para cocina, formado por tubo tipo shunt de pared simple de acero galvanizado con junta de estanqueidad, de 200 mm de diámetro interior y 0,4 mm de espesor. Incluso accesorios y material auxiliar para montaje y sujeción a la obra.
Incluye: Replanteo del recorrido del ducto y de la situación de los elementos de sujeción. Presentación de tubos y accesorios. Fijación del material auxiliar para montaje y sujeción a la obra. Montaje, conexionado y comprobación de su correcto funcionamiento.
Criterio de medición de proyecto: Longitud medida según documentación gráfica de Proyecto.
Criterio de medición de obra: Se medirá la longitud realmente ejecutada según especificaciones de Proyecto.

| Código | Ud | Descripción | Rendimiento | Precio | Importe |
|---|---|---|---|---|---|
| mt42din051a | Ud | Material auxiliar para montaje y sujeción a la obra de los tubos de pared simple de acero galvanizado con junta de estanqueidad, de 200 mm de diámetro interior. (material) | 1 | 22174 | 22174.000 |
| mt42din050ap | m | Tubo tipo shunt de pared simple de acero galvanizado con junta de estanqueidad, de 200 mm de diámetro interior y 0,4 mm de espesor, con el precio incrementado el 75% en concepto de accesorios. (material) | 1 | 646732 | 646732.000 |
| mo013 | h | Oficial instalador de ductos de chapa metálica. (mano de obra) | 0.507 | 73602.09 | 37316.260 |
| mo084 | h | Medio oficial instalador de ductos de chapa metálica. (mano de obra) | 0.507 | 45914.45 | 23278.626 |
| % | % | Herramientas | 2 % | 729500.886 | 14590.018 |
|  |  | Costes directos |  |  | 744090.904 |

Residuos:
- colocación: mt42din050ap; factor de residuo 0.0256958

## Recursos

**mt42din050ap** m Tubo tipo shunt de pared simple de acero galvanizado con junta de estanqueidad
Datos técnicos: Coste energético 526.462 MJ; Emisión de CO2 53.497 kg; Código LER 17 04 05; Masa del elemento 20.9 kg; Volumen 0.009952 m3
Residuos:
- embalaje: re170201 Madera. (componente de residuo); rendimiento 0.012 kg; Código LER 17 02 01; Masa del elemento 1 kg; Volumen 0.000909 m3
- embalaje: re170203 Plástico. (componente de residuo); rendimiento 0.003 kg; Código LER 17 02 03; Masa del elemento 1 kg; Volumen 0.001667 m3
