# Accesorio para tubo de acero negro

- Propiedad del archivo: CYPE Ingenieros S.A.
- Formato: FIEBDC-3/2016
- Programa: Generador de precios de la construcción. CYPE Ingenieros, S.A.
- Fecha: 10/04/2024
- Ámbito geográfico: Paraguay
- Divisa: PYG
- Costes indirectos: 3 %
- Gastos generales: 13 %
- Beneficio industrial: 6 %
- IVA: 10 %

## I Instalaciones

### IW Soportes, tubos y accesorios para fluidos

#### IWA De acero

**IWA105** Ud Accesorio para tubo de acero negro.
Manguito de fundición maleable, clase A, con rosca, de 1/8" de diámetro, en ambos extremos, acabado color negro.
Incluye: Replanteo. Colocación.
Criterio de medición de proyecto: Número de unidades previstas, según documentación gráfica de Proyecto.
Criterio de medición de obra: Se medirá el número de unidades realmente ejecutadas según especificaciones de Proyecto.

| Código | Ud | Descripción | Rendimiento | Precio | Importe |
|---|---|---|---|---|---|
| mt08afm010aa | Ud | Manguito de fundición maleable, clase A, con rosca, de 1/8" de diámetro, en ambos extremos, acabado color negro. (material) | 1 | 8114 | 8114.000 |
| mo008 | h | Oficial plomero. (mano de obra) | 0.192 | 68578.53 | 13167.078 |
| mo107 | h | Medio oficial plomero. (mano de obra) | 0.192 | 42707.99 | 8199.934 |
| % | % | Herramientas | 2 % | 29481.012 | 589.620 |
|  |  | Costes directos |  |  | 30070.632 |

## Recursos

**mt08afm010aa** Ud Manguito de fundición maleable, clase A, con rosca, de 1/8" de diámetro, en ambos extremos, acabado color negro
Datos técnicos: Coste energético 0.281 MJ; Emisión de CO2 0.076 kg
Residuos:
- embalaje: re150101 Envases de papel y cartón. (componente de residuo); rendimiento 0.072 kg; Código LER 15 01 01; Masa del elemento 1 kg; Volumen 0.001333 m3
