# Aislamiento acústico a ruido aéreo, en tabique de placas, con paneles entre montantes y complejos multicapa entre placas

- Propiedad del archivo: CYPE Ingenieros S.A.
- Formato: FIEBDC-3/2016
- Programa: Generador de precios de la construcción. CYPE Ingenieros, S.A.
- Fecha: 10/04/2024
- Ámbito geográfico: Paraguay
- Divisa: PYG
- Costes indirectos: 3 %
- Gastos generales: 13 %
- Beneficio industrial: 6 %
- IVA: 10 %

## N Aislamientos e impermeabilizaciones

### NB Aislamientos acústicos

#### NBP Particiones

**NBP020** m² Aislamiento acústico a ruido aéreo, en tabique de placas, con paneles entre montantes y complejos multicapa entre placas.
Aislamiento acústico a ruido aéreo, en tabique de placas, realizado con panel semirrígido de lana mineral, espesor 45 mm, colocado entre los montantes de la estructura portante.
Incluye: Corte del aislamiento a colocar entre los montantes. Colocación del aislamiento entre los montantes. Corte del aislamiento a colocar sobre la placa. Resolución de puntos singulares.
Criterio de medición de proyecto: Superficie medida según documentación gráfica de Proyecto.
Criterio de medición de obra: Se medirá la superficie realmente ejecutada según especificaciones de Proyecto.

| Código | Ud | Descripción | Rendimiento | Precio | Importe |
|---|---|---|---|---|---|
| mt16lra060b | m² | Panel semirrígido de lana mineral, espesor 45 mm, Euroclase A1 de reacción al fuego y factor de resistencia a la difusión del vapor de agua 1. (material) | 1.05 | 59112 | 62067.600 |
| mo054 | h | Oficial instalador de aislamientos. (mano de obra) | 0.063 | 68578.53 | 4320.447 |
| mo101 | h | Medio oficial instalador de aislamientos. (mano de obra) | 0.063 | 42789.48 | 2695.737 |
| % | % | Herramientas | 2 % | 69083.784 | 1381.676 |
|  |  | Costes directos |  |  | 70465.460 |

Residuos:
- colocación: mt16lra060b; factor de residuo 0.048

## Recursos

**mt16lra060b** m² Panel semirrígido de lana mineral
Datos técnicos: Coste energético 49.135 MJ; Emisión de CO2 1.330 kg; Código LER 17 06 04; Masa del elemento 0.81 kg; Volumen 0.00135 m3
Residuos:
- embalaje: re170203 Plástico. (componente de residuo); rendimiento 0.024 kg; Código LER 17 02 03; Masa del elemento 1 kg; Volumen 0.001667 m3
