# Drenaje de pisos flotantes con placas de nódulos de polietileno

- Propiedad del archivo: CYPE Ingenieros S.A.
- Formato: FIEBDC-3/2016
- Programa: Generador de precios de la construcción. CYPE Ingenieros, S.A.
- Fecha: 10/04/2024
- Ámbito geográfico: Paraguay
- Divisa: PYG
- Costes indirectos: 3 %
- Gastos generales: 13 %
- Beneficio industrial: 6 %
- IVA: 10 %

## N Aislamientos e impermeabilizaciones

### ND Drenajes

#### NDL Pisos flotantes

**NDL010** m² Drenaje de pisos flotantes con placas de nódulos de polietileno.
Drenaje de pisos flotantes con placa de nódulos, de polietileno de alta resistencia a la compresión con aberturas y canales de drenaje, 120x90 cm, colocada directamente sobre la impermeabilización.
Incluye: Limpieza y preparación de la superficie soporte. Corte y preparación de la placa drenante. Colocación de la placa drenante.
Criterio de medición de proyecto: Superficie medida según documentación gráfica de Proyecto.
Criterio de medición de obra: Se medirá la superficie realmente ejecutada según especificaciones de Proyecto.

| Código | Ud | Descripción | Rendimiento | Precio | Importe |
|---|---|---|---|---|---|
| mt17sch060a | m² | Placa de nódulos, de polietileno de alta resistencia a la compresión con aberturas y canales de drenaje, 120x90 cm, para tubos de 14 mm de diámetro, paso del tubo múltiplo de 7,5 cm, unión entre placas mediante superposición de una fila de nódulos. (material) | 1 | 198605 | 198605.000 |
| mo029 | h | Oficial instalador de membranas impermeabilizantes. (mano de obra) | 0.05 | 66739.25 | 3336.963 |
| mo067 | h | Medio oficial instalador de membranas impermeabilizantes. (mano de obra) | 0.05 | 42789.48 | 2139.474 |
| % | % | Herramientas | 2 % | 204081.437 | 4081.629 |
|  |  | Costes directos |  |  | 208163.066 |
