# Capa separadora en cubierta inclinada, ajardinada extensiva: geotextil no tejido

- Propiedad del archivo: CYPE Ingenieros S.A.
- Formato: FIEBDC-3/2016
- Programa: Generador de precios de la construcción. CYPE Ingenieros, S.A.
- Fecha: 10/04/2024
- Ámbito geográfico: Paraguay
- Divisa: PYG
- Costes indirectos: 3 %
- Gastos generales: 13 %
- Beneficio industrial: 6 %
- IVA: 10 %

## N Aislamientos e impermeabilizaciones

### NG Geosintéticos

#### NGQ Cubiertas inclinadas

**NGQ100** m² Capa separadora en cubierta inclinada, ajardinada extensiva: geotextil no tejido.
Capa separadora en cubierta inclinada, ajardinada extensiva (ecológica), tipo convencional, con una pendiente media del 5%: geotextil no tejido sintético, termosoldado, de polipropileno, con una resistencia a la tracción longitudinal de 6,5 kN/m, una apertura de cono al ensayo de perforación dinámica según ISO 13433 inferior a 90 mm, resistencia CBR a punzonamiento 40 kN y una masa superficial de 90 g/m². Colocación en obra: con solapes, directamente bajo el aislamiento térmico.
Incluye: Colocación de la capa separadora.
Criterio de medición de proyecto: Superficie del faldón medida en verdadera magnitud, según documentación gráfica de Proyecto.
Criterio de medición de obra: Se medirá, en verdadera magnitud, la superficie realmente ejecutada según especificaciones de Proyecto.

| Código | Ud | Descripción | Rendimiento | Precio | Importe |
|---|---|---|---|---|---|
| mt14gso010aa | m² | Geotextil no tejido sintético, termosoldado, de polipropileno, con una resistencia a la tracción longitudinal de 6,5 kN/m, una apertura de cono al ensayo de perforación dinámica según ISO 13433 inferior a 90 mm, resistencia CBR a punzonamiento 40 kN y una masa superficial de 90 g/m². (material) | 1.1 | 8587 | 9445.700 |
| mo029 | h | Oficial instalador de membranas impermeabilizantes. (mano de obra) | 0.025 | 66739.25 | 1668.481 |
| mo067 | h | Medio oficial instalador de membranas impermeabilizantes. (mano de obra) | 0.051 | 42789.48 | 2182.263 |
| % | % | Herramientas | 2 % | 13296.444 | 265.929 |
|  |  | Costes directos |  |  | 13562.373 |

Residuos:
- colocación: mt14gso010aa; factor de residuo 0.07

## Recursos

**mt14gso010aa** m² Geotextil no tejido sintético
Datos técnicos: Coste energético 12.884 MJ; Emisión de CO2 0.452 kg; Código LER 17 06 04; Masa del elemento 0.09 kg; Volumen 0.00015 m3
Residuos:
- embalaje: re170203 Plástico. (componente de residuo); rendimiento 0.024 kg; Código LER 17 02 03; Masa del elemento 1 kg; Volumen 0.001667 m3
