# Preparación del paramento soporte, para tratamiento de humedades por capilaridad con mortero, en muros

- Propiedad del archivo: CYPE Ingenieros S.A.
- Formato: FIEBDC-3/2016
- Programa: Generador de precios de la construcción. CYPE Ingenieros, S.A.
- Fecha: 10/04/2024
- Ámbito geográfico: Paraguay
- Divisa: PYG
- Costes indirectos: 3 %
- Gastos generales: 13 %
- Beneficio industrial: 6 %
- IVA: 10 %

## N Aislamientos e impermeabilizaciones

### NH Tratamiento de humedades por capilaridad

#### NHM Morteros

**NHM001** m² Preparación del paramento soporte, para tratamiento de humedades por capilaridad con mortero, en muros.
Preparación del paramento soporte, para tratamiento de humedades por capilaridad con mortero, en muros, mediante picado de revoque de cemento, con martillo eléctrico, carga manual sobre camión o contenedor.
Incluye: Picado mecánico con martillo eléctrico. Retirada y acopio de escombros. Limpieza de los restos de obra. Carga manual de escombros sobre camión o contenedor.
Criterio de medición de proyecto: Superficie medida según documentación gráfica de Proyecto.
Criterio de medición de obra: Se medirá la superficie realmente ejecutada según especificaciones de Proyecto.

| Código | Ud | Descripción | Rendimiento | Precio | Importe |
|---|---|---|---|---|---|
| mt08aaa010a | m³ | Agua. (material) | 0.006 | 9226 | 55.356 |
| mq05mai040 | h | Martillo eléctrico. (maquinaria) | 0.482 | 17667 | 8515.494 |
| mo113 | h | Ayudante de construcción. (mano de obra) | 0.571 | 41172.67 | 23509.595 |
| % | % | Herramientas | 2 % | 32080.445 | 641.609 |
|  |  | Costes directos |  |  | 32722.054 |

## Recursos

**mt08aaa010a** m³ Agua
Datos técnicos: Coste energético 60.000 MJ; Emisión de CO2 30.000 kg
