# Impermeabilización de junta de construcción en contacto con el agua, con cinta de PVC-P

- Propiedad del archivo: CYPE Ingenieros S.A.
- Formato: FIEBDC-3/2016
- Programa: Generador de precios de la construcción. CYPE Ingenieros, S.A.
- Fecha: 10/04/2024
- Ámbito geográfico: Paraguay
- Divisa: PYG
- Costes indirectos: 3 %
- Gastos generales: 13 %
- Beneficio industrial: 6 %
- IVA: 10 %

## N Aislamientos e impermeabilizaciones

### NI Impermeabilizaciones

#### NIJ Juntas

**NIJ112** m Impermeabilización de junta de construcción en contacto con el agua, con cinta de PVC-P.
Impermeabilización de junta de construcción, expuesta a presión hidrostática, temporal o permanente, con cinta de PVC-P, de 240 mm de ancho y 4 mm de espesor, color gris, colocada a tope, en la cara exterior del elemento estructural, fijada con puntas metálicas al encofrado de la estructura o al hormigón de sello.
Incluye: Limpieza del soporte. Colocación de la cinta. Fijación mecánica de la cinta.
Criterio de medición de proyecto: Longitud medida según documentación gráfica de Proyecto.
Criterio de medición de obra: Se medirá la longitud realmente ejecutada según especificaciones de Proyecto.

| Código | Ud | Descripción | Rendimiento | Precio | Importe |
|---|---|---|---|---|---|
| mt15sjd110j | m | Cinta de PVC-P, de 240 mm de ancho y 4 mm de espesor, color gris, para estanqueización de juntas de construcción exteriores. (material) | 1.05 | 128110 | 134515.500 |
| mt08var070 | kg | Puntas metálicas de cabeza ancha. (material) | 0.1 | 48592 | 4859.200 |
| mo032 | h | Oficial instalador de materiales impermeabilizantes. (mano de obra) | 0.125 | 66739.25 | 8342.406 |
| % | % | Herramientas | 2 % | 147717.106 | 2954.342 |
|  |  | Costes directos |  |  | 150671.448 |

Residuos:
- colocación: mt15sjd110j; factor de residuo 0.02
- colocación: mt08var070 Puntas metálicas de cabeza ancha; factor de residuo 0.0045

## Recursos

**mt15sjd110j** m Cinta de PVC-P, de 240 mm de ancho y 4 mm de espesor
Datos técnicos: Coste energético 59.099 MJ; Emisión de CO2 6.500 kg; Código LER 17 02 03; Masa del elemento 1.33 kg; Volumen 0.002217 m3
Residuos:
- embalaje: re170203 Plástico. (componente de residuo); rendimiento 0.002 kg; Código LER 17 02 03; Masa del elemento 1 kg; Volumen 0.001667 m3

**mt08var070** kg Puntas metálicas de cabeza ancha
Datos técnicos: Coste energético 9.830 MJ; Emisión de CO2 0.510 kg; Código LER 17 04 05; Masa del elemento 1 kg; Volumen 0.000476 m3
