# Impermeabilización de muro de hormigón en contacto con el terreno, por su cara exterior, con membranas de poliolefinas

- Propiedad del archivo: CYPE Ingenieros S.A.
- Formato: FIEBDC-3/2016
- Programa: Generador de precios de la construcción. CYPE Ingenieros, S.A.
- Fecha: 10/04/2024
- Ámbito geográfico: Paraguay
- Divisa: PYG
- Costes indirectos: 3 %
- Gastos generales: 13 %
- Beneficio industrial: 6 %
- IVA: 10 %

## N Aislamientos e impermeabilizaciones

### NI Impermeabilizaciones

#### NIM Muros en contacto con el terreno

**NIM014** m² Impermeabilización de muro de hormigón en contacto con el terreno, por su cara exterior, con membranas de poliolefinas.
Impermeabilización de muro de hormigón en contacto con el terreno, por su cara exterior, con lámina impermeabilizante flexible de poliolefinas, autoadhesiva, de 0,6 mm de espesor y 1200 g/m², revestida con un film de polietileno en una de sus caras, de 1,2 mm de espesor total, totalmente adherida al soporte con imprimación, a base de resinas y disolventes, colocada con solapes. Incluso accesorios para la resolución de puntos singulares y cinta autoadhesiva para el sellado de juntas.
Criterio de valoración económica: El precio no incluye la capa antipunzonante.
Incluye: Realización de trabajos auxiliares en la superficie soporte (conformado de ángulos, paso de tubos, etc.). Limpieza y preparación de la superficie. Colocación de la impermeabilización. Sellado de juntas. Resolución de los puntos singulares.
Criterio de medición de proyecto: Superficie medida según documentación gráfica de Proyecto.
Criterio de medición de obra: Se medirá la superficie realmente ejecutada según especificaciones de Proyecto, incluyendo las entregas y los solapes.

| Código | Ud | Descripción | Rendimiento | Precio | Importe |
|---|---|---|---|---|---|
| mt15sik210a | kg | Imprimación, a base de resinas y disolventes, para aplicar sobre superficie soporte de hormigón. (material) | 0.3 | 154271 | 46281.300 |
| mt15sik200a | m² | Lámina impermeabilizante flexible de poliolefinas, autoadhesiva, de 0,6 mm de espesor y 1200 g/m², revestida con un film de polietileno en una de sus caras, de 1,2 mm de espesor total, con resistencia a los agentes químicos y a la penetración de raíces, Euroclase E de reacción al fuego, de 1x20 m. Incluso accesorios para la resolución de puntos singulares. (material) | 1.1 | 318528 | 350380.800 |
| mt15sik220a | m | Cinta flexible de butilo, adhesiva por ambas caras, de 150 mm de ancho, para el sellado de juntas entre láminas impermeabilizantes de poliolefinas. (material) | 1 | 35947 | 35947.000 |
| mo029 | h | Oficial instalador de membranas impermeabilizantes. (mano de obra) | 0.38 | 66739.25 | 25360.915 |
| mo067 | h | Medio oficial instalador de membranas impermeabilizantes. (mano de obra) | 0.38 | 42789.48 | 16260.002 |
| % | % | Herramientas | 2 % | 474230.017 | 9484.600 |
|  |  | Costes directos |  |  | 483714.617 |

Residuos:
- colocación: mt15sik210a Imprimación, a base de resinas y disolventes, para aplicar sobre superficie soporte de hormigón; factor de residuo 0.035
- colocación: mt15sik200a; factor de residuo 0.035
- colocación: mt15sik220a; factor de residuo 0.0688875

## Recursos

**mt15sik210a** kg Imprimación, a base de resinas y disolventes, para aplicar sobre superficie soporte de hormigón
Datos técnicos: Coste energético 88.520 MJ; Emisión de CO2 4.792 kg; Código LER 17 09 04; Masa del elemento 1 kg; Volumen 0.000667 m3
Residuos:
- embalaje: re170203 Plástico. (componente de residuo); rendimiento 0.003 kg; Código LER 17 02 03; Masa del elemento 1 kg; Volumen 0.001667 m3

**mt15sik200a** m² Lámina impermeabilizante flexible de poliolefinas
Datos técnicos: Coste energético 123.038 MJ; Emisión de CO2 6.109 kg; Código LER 17 02 03; Masa del elemento 1.2 kg; Volumen 0.002 m3
Residuos:
- embalaje: re170203 Plástico; rendimiento 0.07 kg

**mt15sik220a** m Cinta flexible de butilo
Datos técnicos: Coste energético 21.480 MJ; Emisión de CO2 0.937 kg; Código LER 17 02 03; Masa del elemento 0.24 kg; Volumen 0.0004 m3
Residuos:
- embalaje: re170203 Plástico; rendimiento 0.002 kg
