# Reparación de impermeabilización de cubiertas planas. Sistema "SCHLÜTER-SYSTEMS"

- Propiedad del archivo: CYPE Ingenieros S.A.
- Formato: FIEBDC-3/2016
- Programa: Generador de precios de la construcción. CYPE Ingenieros, S.A.
- Fecha: 10/04/2024
- Ámbito geográfico: Paraguay
- Divisa: PYG
- Costes indirectos: 3 %
- Gastos generales: 13 %
- Beneficio industrial: 6 %
- IVA: 10 %

## N Aislamientos e impermeabilizaciones

### NI Impermeabilizaciones

#### NIQ Cubiertas planas

**NIQ110** m² Reparación de impermeabilización de cubiertas planas. Sistema "SCHLÜTER-SYSTEMS".
Reparación de impermeabilización de cubiertas planas. Sistema "SCHLÜTER-SYSTEMS", formado por membrana impermeabilizante, desolidarizante y difusora de vapor de agua de polietileno con estructura cuadriculada, de 3 mm de espesor, Schlüter-DITRA 30M "SCHLÜTER-SYSTEMS", revestida de geotextil no tejido en una de sus caras, fijada al soporte con adhesivo cementoso de fraguado normal, C1 extendido con llana dentada. Incluso adhesivo bicomponente, Schlüter-KERDI-COLL-L "SCHLÜTER-SYSTEMS", banda de refuerzo Schlüter-KERDI-KEBA 100/125 y masilla adhesiva elástica monocomponente, Schlüter-KERDI-FIX "SCHLÜTER-SYSTEMS".
Criterio de valoración económica: El precio incluye la preparación de la superficie soporte, pero no incluye el piso.
Incluye: Retirada del zócalo. Picado del material adhesivo. Apertura de la roza. Retirada y acopio de escombros. Limpieza de los restos de obra. Carga manual de escombros sobre camión o contenedor. Limpieza de la superficie soporte. Colocación de la impermeabilización. Resolución de los puntos singulares. Sellado de juntas.
Criterio de medición de proyecto: Superficie medida en proyección horizontal, según documentación gráfica de Proyecto, desde las caras interiores de los antepechos o petos perimetrales que la limitan.
Criterio de medición de obra: Se medirá, en proyección horizontal, la superficie realmente ejecutada según especificaciones de Proyecto, desde las caras interiores de los antepechos o petos perimetrales que la limitan.

| Código | Ud | Descripción | Rendimiento | Precio | Importe |
|---|---|---|---|---|---|
| mt09mcr021g | kg | Adhesivo cementoso de fraguado normal, C1, color gris. (material) | 0.6 | 1791 | 1074.600 |
| mt15res300d | m² | Membrana impermeabilizante, desolidarizante y difusora de vapor de agua de polietileno con estructura cuadriculada, de 3 mm de espesor, Schlüter-DITRA 30M "SCHLÜTER-SYSTEMS", revestida de geotextil no tejido en una de sus caras, suministrada en rollos de 30 m de longitud. (material) | 1.1 | 197748 | 217522.800 |
| mt15res060d | kg | Adhesivo bicomponente, Schlüter-KERDI-COLL-L "SCHLÜTER-SYSTEMS", a base de una dispersión acrílica sin disolventes y polvo de cemento, para el sellado de juntas. (material) | 0.3 | 122705 | 36811.500 |
| mt15res020ob | m | Banda de sellado, Schlüter-KERDI-KEBA 100/125 "SCHLÜTER-SYSTEMS", de 125 mm de ancho y 0,1 mm de espesor, para membrana impermeabilizante flexible de polietileno, con ambas caras revestidas de geotextil no tejido, suministrada en rollos de 30 m de longitud. (material) | 1.2 | 41382 | 49658.400 |
| mt15res070a | Ud | Cartucho de masilla adhesiva elástica monocomponente, Schlüter-KERDI-FIX "SCHLÜTER-SYSTEMS", a base de polímeros híbridos neutros (MS), de 290 ml, color gris o blanco y acabado brillante. (material) | 0.06 | 245512 | 14730.720 |
| mo029 | h | Oficial instalador de membranas impermeabilizantes. (mano de obra) | 0.419 | 66739.25 | 27963.746 |
| mo067 | h | Medio oficial instalador de membranas impermeabilizantes. (mano de obra) | 0.419 | 42789.48 | 17928.792 |
| % | % | Herramientas | 2 % | 365690.558 | 7313.811 |
|  |  | Costes directos |  |  | 373004.369 |

Residuos:
- colocación: mt09mcr021g Adhesivo cementoso de fraguado normal, C1, color gris; factor de residuo 0.07
- colocación: mt15res300d; factor de residuo 0.03
- colocación: mt15res020ob; factor de residuo 0.0596667
- colocación: mt15res070a; factor de residuo 0.03

## Recursos

**mt09mcr021g** kg Adhesivo cementoso de fraguado normal, C1, color gris
Datos técnicos: Coste energético 3.871 MJ; Emisión de CO2 0.344 kg; Código LER 17 09 04; Masa del elemento 1 kg; Volumen 0.000667 m3
Residuos:
- embalaje: re170203 Plástico. (componente de residuo); rendimiento 0.003 kg; Código LER 17 02 03; Masa del elemento 1 kg; Volumen 0.001667 m3

**mt15res300d** m² Membrana impermeabilizante
Datos técnicos: Coste energético 237.632 MJ; Emisión de CO2 8.474 kg; Código LER 17 06 04; Masa del elemento 1.71 kg; Volumen 0.00285 m3
Residuos:
- embalaje: re170203 Plástico; rendimiento 0.034 kg

**mt15res020ob** m Banda de sellado
Datos técnicos: Coste energético 1.765 MJ; Emisión de CO2 0.064 kg; Código LER 17 06 04; Masa del elemento 0.012 kg; Volumen 0.00002 m3
Residuos:
- embalaje: re170203 Plástico; rendimiento 0.001 kg

**mt15res070a** Ud Cartucho de masilla adhesiva elástica monocomponente
Datos técnicos: Coste energético 71.281 MJ; Emisión de CO2 3.482 kg; Código LER 17 09 04; Masa del elemento 0.36 kg; Volumen 0.00024 m3
Residuos:
- embalaje: re170203 Plástico; rendimiento 0.2 kg
