# Aislamiento térmico en cámaras de aire de cerramiento de doble hoja de mampostería, por inyección, desde el interior, de espuma de poliuretano

- Propiedad del archivo: CYPE Ingenieros S.A.
- Formato: FIEBDC-3/2016
- Programa: Generador de precios de la construcción. CYPE Ingenieros, S.A.
- Fecha: 10/04/2024
- Ámbito geográfico: Paraguay
- Divisa: PYG
- Costes indirectos: 3 %
- Gastos generales: 13 %
- Beneficio industrial: 6 %
- IVA: 10 %

## N Aislamientos e impermeabilizaciones

### NK Aislamientos térmicos de aplicación mecánica

#### NKF Fachadas y medianerías

**NKF011** m² Aislamiento térmico en cámaras de aire de cerramiento de doble hoja de mampostería, por inyección, desde el interior, de espuma de poliuretano.
Aislamiento térmico en cerramientos de doble hoja de mampostería, rellenando el interior de la cámara de aire de 40 mm de espesor medio, por inyección, desde el interior, de espuma de poliuretano de baja densidad, densidad 18 kg/m³ y conductividad térmica 0,035 W/(mK).
Incluye: Inspección endoscópica de la cámara de aire. Replanteo y realización de los taladros en el paramento. Protección de los elementos del entorno que puedan verse afectados durante los trabajos de inyección. Inyección del aislamiento. Tapado de los taladros. Limpieza final.
Criterio de medición de proyecto: Superficie medida según documentación gráfica de Proyecto.
Criterio de medición de obra: Se medirá la superficie realmente ejecutada según especificaciones de Proyecto.

| Código | Ud | Descripción | Rendimiento | Precio | Importe |
|---|---|---|---|---|---|
| mt16pop020c | m² | Espuma de poliuretano inyectada "in situ", densidad 18 kg/m³, conductividad térmica 0,035 W/(mK), Euroclase F de reacción al fuego; para el relleno de cámara de aire de 40 mm de espesor medio, en cerramientos de doble hoja de mampostería. (material) | 1 | 30476 | 30476.000 |
| mt28mop190b | kg | Mortero de cemento, resistencia a compresión de 3 a 7,5 N/mm², absorción de agua por capilaridad menor de 0,2 kg/m² min½, para uso en exteriores, color gris, compuesto por cemento de alta resistencia, agregados seleccionados y otros aditivos, suministrado en bolsas. (material) | 0.6 | 938 | 562.800 |
| mq08mpa040 | h | Equipo y equipo y maquinaria para inyección de aislamiento en cámaras de aire. (maquinaria) | 0.093 | 72337 | 6727.341 |
| mo030 | h | Oficial instalador de materiales aislantes. (mano de obra) | 0.1 | 66739.25 | 6673.925 |
| mo068 | h | Medio oficial instalador de materiales aislantes. (mano de obra) | 0.1 | 42789.48 | 4278.948 |
| % | % | Herramientas | 2 % | 48719.014 | 974.380 |
|  |  | Costes directos |  |  | 49693.394 |

Residuos:
- colocación: mt16pop020c; factor de residuo 0.024
- colocación: mt28mop190b; factor de residuo 0.0198

## Recursos

**mt16pop020c** m² Espuma de poliuretano inyectada "in situ"
Datos técnicos: Coste energético 103.810 MJ; Emisión de CO2 5.040 kg; Código LER 17 06 04; Masa del elemento 0.72 kg; Volumen 0.0012 m3

**mt28mop190b** kg Mortero de cemento
Datos técnicos: Coste energético 3.345 MJ; Emisión de CO2 0.258 kg; Código LER 17 01 01; Masa del elemento 1 kg; Volumen 0.000667 m3
Residuos:
- embalaje: re150101 Envases de papel y cartón. (componente de residuo); rendimiento 0.009 kg; Código LER 15 01 01; Masa del elemento 1 kg; Volumen 0.001333 m3
