# Impermeabilización líquida, para reparación de balcones y terrazas. Sistema MasterSeal Balcony 1336 "MBCC de Sika"

- Propiedad del archivo: CYPE Ingenieros S.A.
- Formato: FIEBDC-3/2016
- Programa: Generador de precios de la construcción. CYPE Ingenieros, S.A.
- Fecha: 10/04/2024
- Ámbito geográfico: Paraguay
- Divisa: PYG
- Costes indirectos: 3 %
- Gastos generales: 13 %
- Beneficio industrial: 6 %
- IVA: 10 %

## N Aislamientos e impermeabilizaciones

### NL Impermeabilizaciones líquidas

#### NLG Cubiertas, galerías y balcones

**NLG070** m² Impermeabilización líquida, para reparación de balcones y terrazas. Sistema MasterSeal Balcony 1336 "MBCC de Sika".
Impermeabilización líquida, para reparación de balcones y terrazas, sobre superficie soporte de hormigón. Sistema MasterSeal Balcony 1336 "MBCC de Sika" formado por capa de regularización con revestimiento elástico impermeabilizante monocomponente, MasterSeal M 251 "MBCC de Sika", transparente, previa aplicación de MasterSeal M 251 "MBCC de Sika", transparente, diluida con un 2% de xileno; y sellado de la impermeabilización con revestimiento elástico impermeabilizante monocomponente, MasterSeal M 251 "MBCC de Sika", transparente.
Incluye: Limpieza de la superficie soporte. Aplicación de la imprimación. Resolución de los puntos singulares. Aplicación de la capa de regularización. Aplicación de la capa de sellado.
Criterio de medición de proyecto: Superficie medida en proyección horizontal, según documentación gráfica de Proyecto, desde las caras interiores de los antepechos o petos perimetrales que la limitan.
Criterio de medición de obra: Se medirá, en proyección horizontal, la superficie realmente ejecutada según especificaciones de Proyecto, desde las caras interiores de los antepechos o petos perimetrales que la limitan.

| Código | Ud | Descripción | Rendimiento | Precio | Importe |
|---|---|---|---|---|---|
| mt15bas110a | kg | Revestimiento elástico impermeabilizante monocomponente a base de resinas de poliuretano alifático con bajo contenido en disolventes, MasterSeal M 251 "MBCC de Sika", transparente, para impermeabilización de cubiertas, balcones y galerías, con resistencia a la intemperie, al tránsito peatonal, a aguas agresivas (agua de mar y aguas fecales), a varios ácidos diluidos, álcalis, aceites minerales y fuels. (material) | 1 | 269394 | 269394.000 |
| mt15bas140a | l | Disolvente a base de xileno. (material) | 0.006 | 102117 | 612.702 |
| mo032 | h | Oficial instalador de materiales impermeabilizantes. (mano de obra) | 0.127 | 66739.25 | 8475.885 |
| mo070 | h | Medio oficial instalador de materiales impermeabilizantes. (mano de obra) | 0.127 | 42789.48 | 5434.264 |
| % | % | Herramientas | 2 % | 283916.851 | 5678.337 |
|  |  | Costes directos |  |  | 289595.188 |

Residuos:
- colocación: mt15bas110a; factor de residuo 0.03

## Recursos

**mt15bas110a** kg Revestimiento elástico impermeabilizante monocomponente a base de resinas de poliuretano alifático con bajo contenido
Datos técnicos: Coste energético 144.209 MJ; Emisión de CO2 7.002 kg; Código LER 17 09 04; Masa del elemento 1 kg; Volumen 0.000667 m3
Residuos:
- embalaje: re150104 Envases metálicos. (componente de residuo); rendimiento 0.003 kg; Código LER 15 01 04; Masa del elemento 1 kg; Volumen 0.001667 m3
