# Formación de pendientes con tabiques aligerados, en cubierta plana ventilada

- Propiedad del archivo: CYPE Ingenieros S.A.
- Formato: FIEBDC-3/2016
- Programa: Generador de precios de la construcción. CYPE Ingenieros, S.A.
- Fecha: 10/04/2024
- Ámbito geográfico: Paraguay
- Divisa: PYG
- Costes indirectos: 3 %
- Gastos generales: 13 %
- Beneficio industrial: 6 %
- IVA: 10 %

## Q Cubiertas

### QA Planas transitables, no ventiladas

#### QAY Reparaciones

**QAY011** m² Formación de pendientes con tabiques aligerados, en cubierta plana ventilada.
Formación de pendientes en cubierta plana ventilada, con tejuelón cerámico hueco machihembrado de 80x25x3,5 cm con capa de regularización de mortero de cemento, confeccionado en obra, dosaje 1:6, de 3 cm de espesor, acabado fratasado apoyado sobre tabiques aligerados de ladrillo cerámico hueco de 24x11,5x9 cm, asentado con mortero de cemento, confeccionado en obra, dosaje 1:6, dispuestos cada 80 cm y con 30 cm de altura media, rematados superiormente con fajas fajas fajas maestras de mortero de cemento, confeccionado en obra, dosaje 1:6. Incluso limpieza y preparación de la superficie soporte, replanteo de las pendientes y trazado de limatesas, limahoyas y juntas, formación de fajas fajas maestras, relleno de juntas con poliestireno expandido de 2 cm de espesor, ejecución de los tabiques aligerados y remate con faja faja maestra superior y cinta de papel.
Incluye: Limpieza y preparación de la superficie soporte. Replanteo de las pendientes y trazado de limatesas, limahoyas y juntas. Formación de pendientes mediante encintado de limatesas, limahoyas y juntas con fajas fajas fajas fajas fajas maestras de ladrillo. Relleno de juntas con poliestireno expandido. Ejecución de los tabiques aligerados. Regleado del remate de los tabiques aligerados para recibir el tablero. Colocación de las cintas de papel sobre los tabiques aligerados. Ejecución del tejuelón cerámico machihembrado sobre los tabiques aligerados. Vaciado, extendido y regleado de la capa de mortero de regularización.
Criterio de medición de proyecto: Superficie de la cubierta medida en proyección horizontal, según documentación gráfica de Proyecto, desde las caras interiores de los antepechos o petos perimetrales que la limitan.
Criterio de medición de obra: Se medirá, en proyección horizontal, la superficie de cubierta realmente ejecutada según especificaciones de Proyecto, desde las caras interiores de los antepechos o petos perimetrales que la limitan.

| Código | Ud | Descripción | Rendimiento | Precio | Importe |
|---|---|---|---|---|---|
| mt04lvc010c | Ud | Ladrillo cerámico hueco doble, para revestir, 24x11,5x9 cm, densidad 780 kg/m³. (material) | 12 | 1798 | 21576.000 |
| mt08aaa010a | m³ | Agua. (material) | 0.007 | 9226 | 64.582 |
| mt01arg005a | t | Arena de cantera, para mortero preparado en obra. (material) | 0.058 | 106133 | 6155.714 |
| mt08cem000p | kg | Cemento gris en bolsas. (material) | 8.832 | 1181 | 10430.592 |
| mt16pea020b | m² | Panel rígido de poliestireno expandido, mecanizado lateral recto, de 20 mm de espesor, resistencia térmica 0,55 m²K/W, conductividad térmica 0,036 W/(mK), para junta de dilatación. (material) | 0.01 | 13794 | 137.940 |
| mt13blw200 | m² | Papel kraft. (material) | 0.124 | 1325 | 164.300 |
| mt04lvg020c | Ud | Tejuelón cerámico hueco machihembrado, para revestir, 80x25x3 cm, con las testas rectas. (material) | 5 | 2452 | 12260.000 |
| mq06hor010 | h | Hormigonera eléctrica con una capacidad de amasado de 160 l. (maquinaria) | 0.029 | 19436 | 563.644 |
| mo020 | h | Oficial de construcción. (mano de obra) | 0.851 | 66739.25 | 56795.102 |
| mo113 | h | Ayudante de construcción. (mano de obra) | 1.205 | 41172.67 | 49613.067 |
| % | % | Herramientas | 2 % | 157760.941 | 3155.219 |
|  |  | Costes directos |  |  | 160916.160 |

Residuos:
- colocación: mt04lvc010c Ladrillo cerámico hueco doble, para revestir, 24x11,5x9 cm, densidad 780 kg/m³; factor de residuo 0.04494
- colocación: mt01arg005a Arena de cantera, para mortero preparado en obra; factor de residuo 0.00501329
- colocación: mt08cem000p Cemento gris en bolsas; factor de residuo 0.0063
- colocación: mt16pea020b; factor de residuo 0.048
- colocación: mt13blw200 Papel kraft; factor de residuo 0.044
- colocación: mt04lvg020c Tejuelón cerámico hueco machihembrado, para revestir, 80x25x3 cm, con las testas rectas; factor de residuo 0.0462

## Recursos

**mt04lvc010c** Ud Ladrillo cerámico hueco doble, para revestir, 24x11,5x9 cm, densidad 780 kg/m³
Datos técnicos: Coste energético 7.025 MJ; Emisión de CO2 0.442 kg; Código LER 17 01 02; Masa del elemento 1.9 kg; Volumen 0.00152 m3
Residuos:
- embalaje: re170201 Madera. (componente de residuo); rendimiento 0.01 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000p** kg Cemento gris en bolsas
Datos técnicos: Coste energético 7.174 MJ; Emisión de CO2 0.904 kg; Código LER 17 01 01; Masa del elemento 1 kg; Volumen 0.000667 m3
Residuos:
- embalaje: re150101 Envases de papel y cartón. (componente de residuo); rendimiento 0.014 kg; Código LER 15 01 01; Masa del elemento 1 kg; Volumen 0.001333 m3
- embalaje: re170201 Madera; rendimiento 0.001 kg
- embalaje: re170203 Plástico; rendimiento 0.003 kg

**mt16pea020b** m² Panel rígido de poliestireno expandido
Datos técnicos: Coste energético 57.501 MJ; Emisión de CO2 1.999 kg; Código LER 17 06 04; Masa del elemento 0.6 kg; Volumen 0.001 m3
Residuos:
- embalaje: re170203 Plástico; rendimiento 0.024 kg

**mt13blw200** m² Papel kraft
Datos técnicos: Coste energético 0.024 MJ; Emisión de CO2 0.037 kg; Código LER 20 01 01; Masa del elemento 0.044 kg; Volumen 0.000059 m3

**mt04lvg020c** Ud Tejuelón cerámico hueco machihembrado, para revestir, 80x25x3 cm, con las testas rectas
Datos técnicos: Coste energético 19.750 MJ; Emisión de CO2 1.265 kg; Código LER 17 01 03; Masa del elemento 6 kg; Volumen 0.0048 m3
Residuos:
- embalaje: re170201 Madera; rendimiento 0.005 kg
- embalaje: re170203 Plástico; rendimiento 0.003 kg
