# Capa de protección de agregado reciclado, en cubierta plana

- Propiedad del archivo: CYPE Ingenieros S.A.
- Formato: FIEBDC-3/2016
- Programa: Generador de precios de la construcción. CYPE Ingenieros, S.A.
- Fecha: 10/04/2024
- Ámbito geográfico: Paraguay
- Divisa: PYG
- Costes indirectos: 3 %
- Gastos generales: 13 %
- Beneficio industrial: 6 %
- IVA: 10 %

## Q Cubiertas

### QC Componentes de cubiertas planas

#### QCA Capa de protección de agregado

**QCA030** m² Capa de protección de agregado reciclado, en cubierta plana.
Capa de protección de agregado reciclado de hormigón, lavado, de granulometría comprendida entre 20 y 40 mm, suministrado en bolsas Big Bag, con un espesor medio de 10 cm, en cubierta plana, con una pendiente del 1% al 5%.
Incluye: Vaciado y extendido de la capa de protección de agregado.
Criterio de medición de proyecto: Superficie medida según documentación gráfica de Proyecto.
Criterio de medición de obra: Se medirá la superficie realmente ejecutada según especificaciones de Proyecto.

| Código | Ud | Descripción | Rendimiento | Precio | Importe |
|---|---|---|---|---|---|
| mt01aro010a | t | Agregado reciclado de hormigón, lavado, de granulometría comprendida entre 20 y 40 mm, suministrado en bolsas Big Bag. (material) | 0.233 | 77831 | 18134.623 |
| mo020 | h | Oficial de construcción. (mano de obra) | 0.094 | 66739.25 | 6273.490 |
| mo113 | h | Ayudante de construcción. (mano de obra) | 0.188 | 41172.67 | 7740.462 |
| % | % | Herramientas | 2 % | 32148.575 | 642.972 |
|  |  | Costes directos |  |  | 32791.547 |

Residuos:
- colocación: mt01aro010a Agregado reciclado de hormigón, lavado, de granulometría comprendida entre 20 y 40 mm, suministrado en bolsas Big Bag; factor de residuo 0.00638016

## Recursos

**mt01aro010a** t Agregado reciclado de hormigón, lavado, de granulometría comprendida entre 20 y 40 mm, suministrado en bolsas Big Bag
Datos técnicos: Coste energético 71.000 MJ; Emisión de CO2 10.000 kg; Código LER 01 04 08; Masa del elemento 1000 kg; Volumen 0.666667 m3
