# Lucernario de placas translúcidas, en cubierta plana

- Propiedad del archivo: CYPE Ingenieros S.A.
- Formato: FIEBDC-3/2016
- Programa: Generador de precios de la construcción. CYPE Ingenieros, S.A.
- Fecha: 10/04/2024
- Ámbito geográfico: Paraguay
- Divisa: PYG
- Costes indirectos: 3 %
- Gastos generales: 13 %
- Beneficio industrial: 6 %
- IVA: 10 %

## Q Cubiertas

### QL Lucernarios

#### QLL De placas translúcidas sintéticas

**QLL010** m² Lucernario de placas translúcidas, en cubierta plana.
Lucernario a cuatro aguas en cubierta plana, con placa de polimetacrilato de metilo, de 5 mm de espesor, incolora. Incluso accesorios de fijación de las placas y silicona neutra oxímica, para sellado de juntas.
Criterio de valoración económica: El precio no incluye la estructura soporte.
Incluye: Colocación y fijación de las placas. Resolución del perímetro interior y exterior del conjunto. Sellado elástico de juntas.
Criterio de medición de proyecto: Superficie del faldón medida en verdadera magnitud, según documentación gráfica de Proyecto.
Criterio de medición de obra: Se medirá, en verdadera magnitud, la superficie realmente ejecutada según especificaciones de Proyecto.

| Código | Ud | Descripción | Rendimiento | Precio | Importe |
|---|---|---|---|---|---|
| mt21lpm010g | m² | Placa de polimetacrilato de metilo, de 5 mm de espesor, incolora. (material) | 1.05 | 619581 | 650560.050 |
| mt21lpm020 | m | Kit de accesorios de fijación, para placas de polimetacrilato de metilo, en lucernarios, formado por piezas de anclaje, elementos de remate, juntas de estanqueidad y tornillos autorroscantes. (material) | 0.2 | 23162 | 4632.400 |
| mt22www050a | Ud | Cartucho de 300 ml de silicona neutra oxímica, de elasticidad permanente y curado rápido, color blanco, rango de temperatura de trabajo de -60 a 150°C, con resistencia a los rayos UV, dureza Shore A aproximada de 22, según ISO 868 y elongación a rotura >= 800%, según ISO 8339. (material) | 0.2 | 29658 | 5931.600 |
| mo011 | h | Oficial montador. (mano de obra) | 0.445 | 68578.53 | 30517.446 |
| mo080 | h | Medio oficial montador. (mano de obra) | 0.445 | 42789.48 | 19041.319 |
| % | % | Herramientas | 2 % | 710682.815 | 14213.656 |
|  |  | Costes directos |  |  | 724896.471 |

Residuos:
- colocación: mt22www050a; factor de residuo 0.06

## Recursos

**mt21lpm010g** m² Placa de polimetacrilato de metilo, de 5 mm de espesor, incolora
Datos técnicos: Coste energético 581.312 MJ; Emisión de CO2 28.911 kg
Residuos:
- embalaje: re150101 Envases de papel y cartón. (componente de residuo); rendimiento 0.06 kg; Código LER 15 01 01; Masa del elemento 1 kg; Volumen 0.001333 m3

**mt22www050a** Ud Cartucho de 300 ml de silicona neutra oxímica
Datos técnicos: Coste energético 61.288 MJ; Emisión de CO2 2.605 kg; Código LER 17 09 04; Masa del elemento 0.3 kg; Volumen 0.0002 m3
Residuos:
- embalaje: re170203 Plástico. (componente de residuo); rendimiento 0.1 kg; Código LER 17 02 03; Masa del elemento 1 kg; Volumen 0.001667 m3
