# Punto singular para cubierta inclinada de placas asfálticas

- Propiedad del archivo: CYPE Ingenieros S.A.
- Formato: FIEBDC-3/2016
- Programa: Generador de precios de la construcción. CYPE Ingenieros, S.A.
- Fecha: 10/04/2024
- Ámbito geográfico: Paraguay
- Divisa: PYG
- Costes indirectos: 3 %
- Gastos generales: 13 %
- Beneficio industrial: 6 %
- IVA: 10 %

## Q Cubiertas

### QU Componentes de cubiertas inclinadas y curvas

#### QUA De placas asfálticas

**QUA011** m Punto singular para cubierta inclinada de placas asfálticas.
Borde lateral para cubierta inclinada con una pendiente mayor del 10%, con remates laterales, de chapa de acero, de 10 cm de altura, 7 cm de ancho y 2 m de longitud. Incluso accesorios de fijación de las piezas a las placas.
Incluye: Replanteo y colocación de las piezas de remate sobre las placas de cubierta. Fijación de las piezas a las placas.
Criterio de medición de proyecto: Longitud medida según documentación gráfica de Proyecto, incrementada en 5 cm a cada lado.
Criterio de medición de obra: Se medirá la longitud realmente ejecutada según especificaciones de Proyecto, incluyendo las entregas en los apoyos.

| Código | Ud | Descripción | Rendimiento | Precio | Importe |
|---|---|---|---|---|---|
| mt13lpo020a | m | Remate lateral, de chapa de acero, de 10 cm de altura, 7 cm de ancho y 2 m de longitud, para cubierta de placas asfálticas. (material) | 1 | 42294 | 42294.000 |
| mt13lpo032c | Ud | Clavo, para fijación sobre soporte de madera. (material) | 4 | 428 | 1712.000 |
| mo051 | h | Oficial montador de tinglados y galpones. (mano de obra) | 0.275 | 68578.53 | 18859.096 |
| mo098 | h | Medio oficial montador de tinglados y galpones. (mano de obra) | 0.094 | 42789.48 | 4022.211 |
| % | % | Herramientas | 2 % | 66887.307 | 1337.746 |
|  |  | Costes directos |  |  | 68225.053 |
