# Piezas especiales para cubierta inclinada de fibrocemento sin amianto

- Propiedad del archivo: CYPE Ingenieros S.A.
- Formato: FIEBDC-3/2016
- Programa: Generador de precios de la construcción. CYPE Ingenieros, S.A.
- Fecha: 10/04/2024
- Ámbito geográfico: Paraguay
- Divisa: PYG
- Costes indirectos: 3 %
- Gastos generales: 13 %
- Beneficio industrial: 6 %
- IVA: 10 %

## Q Cubiertas

### QU Componentes de cubiertas inclinadas y curvas

#### QUC De placas de fibrocemento sin amianto

**QUC012** Ud Piezas especiales para cubierta inclinada de fibrocemento sin amianto.
Placa ondulada translúcida de policarbonato celular, incolora, resistente a los rayos ultravioleta de 3000 mm de longitud, 2100 mm de ancho y 4 mm de espesor, colocada sobre las placas, con un superposición mínimo de 10 cm, para cubierta inclinada, con una pendiente mayor del 10%. Incluso accesorios de fijación a las placas.
Incluye: Replanteo y colocación de las piezas especiales sobre las placas de cubierta. Fijación de las piezas a las placas.
Criterio de medición de proyecto: Número de unidades previstas, según documentación gráfica de Proyecto.
Criterio de medición de obra: Se medirá el número de unidades realmente ejecutadas según especificaciones de Proyecto.

| Código | Ud | Descripción | Rendimiento | Precio | Importe |
|---|---|---|---|---|---|
| mt13eur080p | Ud | Placa ondulada translúcida de policarbonato celular, incolora, resistente a los rayos ultravioleta de 3000 mm de longitud, 2100 mm de ancho y 4 mm de espesor. (material) | 1 | 656879 | 656879.000 |
| mo051 | h | Oficial montador de tinglados y galpones. (mano de obra) | 0.563 | 68578.53 | 38609.712 |
| mo098 | h | Medio oficial montador de tinglados y galpones. (mano de obra) | 0.25 | 42789.48 | 10697.370 |
| % | % | Herramientas | 2 % | 706186.082 | 14123.722 |
|  |  | Costes directos |  |  | 720309.804 |

## Recursos

**mt13eur080p** Ud Placa ondulada translúcida de policarbonato celular
Datos técnicos: Coste energético 7945.901 MJ; Emisión de CO2 543.777 kg
Residuos:
- embalaje: re150101 Envases de papel y cartón. (componente de residuo); rendimiento 0.072 kg; Código LER 15 01 01; Masa del elemento 1 kg; Volumen 0.001333 m3
