# Piezas especiales para cubierta inclinada de fibrocemento sin amianto

- Propiedad del archivo: CYPE Ingenieros S.A.
- Formato: FIEBDC-3/2016
- Programa: Generador de precios de la construcción. CYPE Ingenieros, S.A.
- Fecha: 10/04/2024
- Ámbito geográfico: Paraguay
- Divisa: PYG
- Costes indirectos: 3 %
- Gastos generales: 13 %
- Beneficio industrial: 6 %
- IVA: 10 %

## Q Cubiertas

### QU Componentes de cubiertas inclinadas y curvas

#### QUC De placas de fibrocemento sin amianto

**QUC012** Ud Piezas especiales para cubierta inclinada de fibrocemento sin amianto.
Caballete articulado de ventilación, formado por pieza superior y pieza inferior, de 320 mm de ancho de ala y 1135 mm de longitud, color gris, para cubierta de fibrocemento sin amianto, colocado sobre las placas, con un superposición mínimo de 10 cm, para cubierta inclinada, con una pendiente mayor del 10%. Incluso accesorios de fijación a las placas.
Incluye: Replanteo y colocación de las piezas especiales sobre las placas de cubierta. Fijación de las piezas a las placas.
Criterio de medición de proyecto: Número de unidades previstas, según documentación gráfica de Proyecto.
Criterio de medición de obra: Se medirá el número de unidades realmente ejecutadas según especificaciones de Proyecto.

| Código | Ud | Descripción | Rendimiento | Precio | Importe |
|---|---|---|---|---|---|
| mt13eur060d | Ud | Caballete articulado de ventilación, formado por pieza superior y pieza inferior, de 320 mm de ancho de ala y 1135 mm de longitud, color gris, para cubierta de fibrocemento sin amianto, con accesorios de fijación. (material) | 1 | 233690 | 233690.000 |
| mo051 | h | Oficial montador de tinglados y galpones. (mano de obra) | 0.225 | 68578.53 | 15430.169 |
| mo098 | h | Medio oficial montador de tinglados y galpones. (mano de obra) | 0.075 | 42789.48 | 3209.211 |
| % | % | Herramientas | 2 % | 252329.380 | 5046.588 |
|  |  | Costes directos |  |  | 257375.968 |

Residuos:
- colocación: mt13eur060d; factor de residuo 0.0248

## Recursos

**mt13eur060d** Ud Caballete articulado de ventilación
Datos técnicos: Coste energético 5.238 MJ; Emisión de CO2 1.529 kg; Código LER 17 01 01; Masa del elemento 8.6 kg; Volumen 0.005733 m3
Residuos:
- embalaje: re170201 Madera. (componente de residuo); rendimiento 0.001 kg; Código LER 17 02 01; Masa del elemento 1 kg; Volumen 0.000909 m3
- embalaje: re170203 Plástico. (componente de residuo); rendimiento 0.05 kg; Código LER 17 02 03; Masa del elemento 1 kg; Volumen 0.001667 m3
