# Cobertura de paneles sándwich aislantes, de acero

- Propiedad del archivo: CYPE Ingenieros S.A.
- Formato: FIEBDC-3/2016
- Programa: Generador de precios de la construcción. CYPE Ingenieros, S.A.
- Fecha: 10/04/2024
- Ámbito geográfico: Paraguay
- Divisa: PYG
- Costes indirectos: 3 %
- Gastos generales: 13 %
- Beneficio industrial: 6 %
- IVA: 10 %

## Q Cubiertas

### QU Componentes de cubiertas inclinadas y curvas

#### QUM De chapas de acero y paneles sándwich

**QUM020** m² Cobertura de paneles sándwich aislantes, de acero.
Cobertura de paneles sándwich acústicos de acero galvanizado, de lana de roca, formados por cara exterior de chapa acanalada con cinco grecas acabado prelacado, con resistencia media a la corrosión y con resistencia baja a los rayos UV, de 0,5 mm de espesor, alma aislante de lana de roca de densidad media 95 kg/m³ y cara interior de chapa nervada acabado prelacado, de 0,5 mm de espesor, con perforaciones de 3 mm de diámetro, conductividad térmica 0,35 W/(mK), Euroclase A2-s1, d0 de reacción al fuego, con 35 dB de índice global de reducción acústica, Rw, proporcionando una reducción del nivel global ponderado de presión de ruido aéreo de 34,7 dBA y coeficiente de absorción acústica medio 0,85, según ISO 354, colocados con un superposición del panel superior de 200 mm y fijados mecánicamente sobre entramado ligero metálico, en cubierta inclinada, con una pendiente mayor del 10%. Incluso accesorios de fijación de los paneles sándwich, cinta flexible de butilo, adhesiva por ambas caras, para el sellado de estanqueidad de los solapes entre paneles sándwich y pintura antioxidante de secado rápido, para la protección de los solapes entre paneles sándwich.
Criterio de valoración económica: El precio no incluye la superficie soporte ni los puntos singulares y las piezas especiales de la cobertura.
Incluye: Limpieza de la superficie soporte. Replanteo de los paneles por faldón. Corte, preparación y colocación de los paneles. Fijación mecánica de los paneles. Sellado de juntas. Aplicación de una mano de pintura antioxidante en los solapes entre paneles.
Criterio de medición de proyecto: Superficie medida en verdadera magnitud, según documentación gráfica de Proyecto.
Criterio de medición de obra: Se medirá, en verdadera magnitud, la superficie realmente ejecutada según especificaciones de Proyecto.

| Código | Ud | Descripción | Rendimiento | Precio | Importe |
|---|---|---|---|---|---|
| mt13dcp011bul | m² | Panel sándwich acústico de acero galvanizado, para cubiertas, de 100 mm de espesor y 1150 mm de ancho, formado por cara exterior de chapa acanalada con cinco grecas acabado prelacado, con resistencia media a la corrosión y con resistencia baja a los rayos UV, de 0,5 mm de espesor, alma aislante de lana de roca de densidad media 95 kg/m³ y cara interior de chapa nervada acabado prelacado, de 0,5 mm de espesor, con perforaciones de 3 mm de diámetro, conductividad térmica 0,35 W/(mK), Euroclase A2-s1, d0 de reacción al fuego, con 35 dB de índice global de reducción acústica, Rw, proporcionando una reducción del nivel global ponderado de presión de ruido aéreo de 34,7 dBA y coeficiente de absorción acústica medio 0,85, según ISO 354. (material) | 1.13 | 325930 | 368300.900 |
| mt13dcp030a | Ud | Kit de accesorios de fijación, para paneles sándwich aislantes, en cubiertas inclinadas. (material) | 0.2 | 91811 | 18362.200 |
| mt13dcp020a | m | Cinta flexible de butilo, adhesiva por ambas caras, para el sellado de estanqueidad de los solapes entre paneles sándwich. (material) | 2.1 | 12936 | 27165.600 |
| mt27pfi150a | kg | Pintura antioxidante de secado rápido, a base de resinas, pigmentos de aluminio con resistencia a los rayos UV y partículas de vidrio termoendurecido, con resistencia a la intemperie y al envejecimiento, repelente del agua y la suciedad y con alta resistencia a los agentes químicos; para aplicar con brocha, rodillo o pistola. (material) | 0.07 | 10294 | 720.580 |
| mo051 | h | Oficial montador de tinglados y galpones. (mano de obra) | 0.125 | 68578.53 | 8572.316 |
| mo098 | h | Medio oficial montador de tinglados y galpones. (mano de obra) | 0.125 | 42789.48 | 5348.685 |
| % | % | Herramientas | 2 % | 428470.281 | 8569.406 |
|  |  | Costes directos |  |  | 437039.687 |

Residuos:
- colocación: mt13dcp011bul; factor de residuo 0.0072
- colocación: mt27pfi150a; factor de residuo 0.055

## Recursos

**mt13dcp011bul** m² Panel sándwich acústico de acero galvanizado
Datos técnicos: Coste energético 339.964 MJ; Emisión de CO2 33.910 kg; Código LER 17 04 05; Masa del elemento 17.4 kg; Volumen 0.008286 m3
Residuos:
- embalaje: re170203 Plástico. (componente de residuo); rendimiento 0.032 kg; Código LER 17 02 03; Masa del elemento 1 kg; Volumen 0.001667 m3

**mt13dcp020a** m Cinta flexible de butilo
Datos técnicos: Coste energético 7.996 MJ; Emisión de CO2 0.348 kg

**mt27pfi150a** kg Pintura antioxidante de secado rápido
Datos técnicos: Coste energético 30.230 MJ; Emisión de CO2 1.494 kg; Código LER 08 01 11; Masa del elemento 1 kg; Volumen 0.001111 m3
Residuos:
- embalaje: re170203 Plástico; rendimiento 0.032 kg
